# Sinsheim FWH
Angebotsaufforderung (GAEB DA XML 3.2, DA83)
Währung: EUR
Erstellt mit: G&W CALIFORNIA PRO, CALIFORNIA PRO V15.1.11, 05.05.2026

## Allgemeine Baubeschreibung
1. Beschreibung der Baumaßnahme

1.1 Baubeschreibung

Bauvorhaben
Neubau Feuerwehrgerätehaus Sinsheim
Schwarzwaldstraße 2
74889 Sinsheim

Bauherr
Amt für Gebäudemanagement
Wilhelmstraße 14-18
74889 Sinsheim

1.1.1 Allgemein

Grundstück und Umgebung

Das zur Verfügung gestellte Grundstück für den Neubau des Feuerwehrgerätehauses liegt in
Sinsheim, nördlich der Autobahn 6 auf dem Grundstück der alten Autobahnmeisterei, die im Zuge
des Verfahrens abgebrochen werden wird und so Raum für den geplanten Neubau schafft.
Erschlossen ist das Grundstück über die nord-südlich verlaufende Schwarzwaldstraße und deren
Querverbindung nach Osten in Richtung Gutenbergstraße. Für die Anbindung der
Schwarzwaldstraße in Richtung Gutenbergstraße soll an dieser Stelle ein Kreisverkehr entstehen,
der beim Neubau des Feuerwehrgerätehauses und des hierfür zur Verfügung stehenden
Grundstücks bereits mitberücksichtigt werden muss.

Das Grundstück ist westlich begrenzt von der Schwarzwaldstraße, auf der Südseite von der
Verbindung zur Gutenbergstraße, nach Norden von kleineren Gewerbebetrieben und nach Osten
bleibt nach Abbruch der Autobahnmeisterei ein Restgrundstück bestehen, welches in zukünftigen
Planungen für weitere städtische Belange genutzt werden soll.
Das Grundstück selbst ist zum größten Teil relativ eben, weist aber nach Norden und Westen, zu
Gewerbe und Schwarzwaldstraße, an den Grundstücksrändern eine stark abfallende Topografie
mit Gefällen und entsprechenden Böschungen mit dichtem Gehölz- und Baumbestand auf.

Die Grundstücksgröße für die Feuerwehr beträgt ca. 1,5 ha.

Feuerwehrgerätehaus, Organisation und innere Erschließung

Das L-förmige Feuerwehrgerätehaus besteht aus zwei Gebäudeteilen, dem ost-west-verlaufenden
Hauptgebäude und der im östlichen Bereich nach Süden hin angelagerten Fahrzeughalle. In der
südwestlichen Grundstücksecke befinden sich Kaltlagerhalle und der Feuerwehrübungsturm.

Das Hauptgebäude besteht aus zwei Geschossen, die sich entsprechend Ihrer Nutzung staffeln.
Der Hauptzugang zur Feuerwehr befindet sich als zurückgesetzter, eingezogener Bereich an der
Nordost-Ecke des Hauptgebäudes, ein weiterer Zugang vor allem für Ehrenamt und Schulungen
befindet sich auf der Nordseite. Der Alarmeingang neben dem Haupteingang sichert die schnelle
Erreichbarkeit von Umkleiden mit deren Anbindung an die Fahrzeughalle.
Neben Foyer und Umkleiden mit Sanitärräumen befinden sich im Erdgeschoss, die Waschhalle
und die Werkstatthalle, sämtliche Werkstätten, Technikräume, Lagerflächen und die Funkzentrale
mit Besprechungs- und Bereitschaftsraum.
Im ersten Obergeschoss befindet sich der Schulungsraum, Aufenthalt-, Besprechungs- und
Archivräume sowie sämtliche Büroräume für die Feuerwehr. Der Schulungsraum erhält im Westen
eine Außentreppe als zweiten baulichen Rettungsweg.
Das Gebäude ist so konzipiert, dass ein Betrieb getrennt nach Hauptamt und Ehrenamt bzw.
Externe unabhängig voneinander bzw. mit unterschiedlichen Zutrittsberechtigungen erfolgen kann.

Die Fahrzeughalle ist als Doppelhalle mit 18 Stellplätzen geplant, die Fahrzeuge der Feuerwehr
stehen Rücken an Rücken. Im Osten die Erstausrücker und im Westen der zweite Abmarsch bzw.
die nachgeforderten Fahrzeuge. Südlichen Abschluss der Halle bildet das Lager Logistik, um die
Fahrzeuge nach Einsatz wieder auszustatten und zu bestücken.

Den baulichen Hochpunkt auf dem Grundstück bildet der ca. 15m hohe Feuerwehrübungsturm.
Die angrenzende Kaltlagerhalle mit einer mobilen Tankstelle und Gefahrgutcontainer liegt in der
Südwestecke des Grundstücks bzw. des Werkstatt- und Übungshofs.

Gebäudegeometrie / Abmessungen

Hauptgebäude ca. 23,22m x 80,07 m
Fahrzeughalle  ca. 25,92m x 52,75 m

Attikahöhen Hauptgebäude:
fertig ca. + 8,00 m / +4,81 m
roh + 7,875 m / +4,685 m

Attikahöhen Fahrzeughalle:
fertig +8,00 m
roh +7,875 m

Raumhöhe EG bis 3,435 m OKR
Raumhöhe OG bis 3,475 m OKR
Raumhöhe Fahrzeughallen 6.88 m

+-0,00 = 169,10 m ü. NHN = OK FFB EG,
+3,68 = OK FFB OG

Grundstücksgröße ca. 1,5 ha

Ausführungszeitraum: Juli - Oktober 2026

## Allgemeine Vorbemerkungen
1. Erläuterungen zum Ausfüllen der Leistungsbeschreibung

1.01 Leistungen
Die in den Positionen beschriebenen Leistungen beinhalten die jeweils genannte Ausführung mit Lieferung bis zur Einbaustelle für alle dazu nötigen Stoffe und Bauteile einschließlich Abladen, Lagerung und Einbau bzw. Abbruch und fachgerechter Entsorgung ab Ausbaustelle inkl. aller notwendigen Hilfsmittel und Aufwendungen.

1.02 Vorinformation
Es wird empfohlen, dass der Bieter sich vor Abgabe des Angebotes von den örtlichen Verhältnissen eigenverantwortlich überzeugt.

1.03 Unklarheiten
Etwaige Unklarheiten sind vor Abgabe des Angebotes zu klären.

1.04 Baustoffe
In den Fällen, in denen Baustoffe mit Fabrikats-Bezeichnungen und dem Hinweis "oder gleichwertig" beschrieben sind, ist die Festlegung eines qualitativen bzw. gestalterischen Standards beabsichtigt. Unter folgenden Voraussetzungen kann von dem ausgeschriebenen Fabrikat abgewichen werden:

- Nennung des gleichwertig angebotenen Fabrikates Typ und Hersteller - der Nachweis (!zur Angebotsabgabe!) der qualitativen Gleichwertigkeit. - die gestalterische Gleichwertigkeit, ( z.B. Farbigkeit, Oberfläche etc.) ist anhand eines Mustervergleichs zu belegen.

Die Gleichwertigkeit ist dabei für die einzelnen Produkte und nicht für "ähnliche Verfahren" zu belegen. Wird eine der Voraussetzungen nicht erfüllt bzw. anerkannt, wird das Angebot aus der Wertung ausgeschlossen.

1.05 Planung
Die beiliegenden Details sind Teil der Position, sie sind in Form, Ausführung, Material und Qualität bindend. Die Ausschreibung und die beigelegten Zeichnungen erläutern das Konstruktionsprinzip. Sie sind Grundlage für die Werkstattplanung des Auftragnehmers. Die konstruktive Detailausführung ist vom Auftragnehmer unter Anwendung eigener Erfahrung und betriebseigener Verfahrensweise sowie unter Einhaltung der anerkannten Regeln der Technik in allen Anschlüssen darzustellen und durchzuführen. Insbesondere sind die Anschlüsse an andere Bauteile und Flächen abzuklären. In die Einheitspreise sind alle notwendigen Aufmaße (zur Erstellung und Abrechnung) auf der Baustelle mit einzurechnen.

1.06 Nachweise/Unterlagen
Folgende Unterlagen sind vor Baubeginn der Bauleitung des AG vorzulegen:

- Gefährdungsanalyse nach Gefahrstoffverordnung (siehe oben) - Arbeitsanweisung, die alle erforderlichen Schritte und Arbeitsverfahren beschreibt - Betriebsanweisung (gemäß §14 Gefahrstoffverordnung) - Prüfzeugnisse I Nachweise für alle für den Einsatz vorgesehenen Geräte und Materialien - Namensliste aller auf der Baustelle beschäftigten Arbeitnehmer (mit Angabe der Sozialversicherungsnummer und Kopie des Arbeitsausweis) - Benennung des verantwortlichen Bauleiters, Projektleiters, Betriebsarztes und der Erste-Hilfe- Kraft - Nachweis der Genehmigung für den Transport von gefährlichen Abfallstoffen inkl. Versicherungsnachweis

Ein evtl. Baustellenpersonalwechsel nach Aufnahme der Arbeiten ist der Bauleitung unaufgefordert und im Voraus mitzuteilen. Die Erstellung der Unterlagen wird nicht gesondert vergütet.

1.07 Automatische Sortierung
Die Verdingungsunterlagen wurden automatisch sortiert. Der Bieter hat die Vollständigkeit der Unterlagen anhand der Seitenzahlen zu prüfen und fehlende Blätter bei der ausschreibenden Stelle schriftlich oder fernmündlich anzufordern bzw. doppelte Blätter auszusortieren und zu vernichten.

2. Allgemeine Regelungen zur Leistungsausführung

2.01 Zufahrtsmöglichkeit Zugänge

2.02 Verkehrsverhältnisse auf der Baustelle,
Eine Parkmöglichkeit auf dem Baugrundstück kann nicht zugesichert werden. Die freigegeben Zufahrten sind dringend einzuhalten und immer frei zu halten. Anlieferungen bis ans Gebäude sind möglich.

2.03 Arbeitspausen
Arbeitspausen dürfen nicht ohne Genehmigung der Objektüberwachung innerhalb der bestehenden und zu erstellenden Gebäude abgehalten werden. Der Auftragnehmer hat für seine vor Ort beschäftigten Arbeitnehmer entsprechend geeignete Räumlichkeiten zur Verfügung zu stellen.

2.04 Containerstellflächen
Die Container können auf den ausgewiesenen Flächen in Absprache mit der örtlichen Objektüberwachung aufgestellt werden.

2.05 Schuttbeseitigung
Der bei den Arbeiten des Auftragnehmers anfallende Schutt (Bauschutt, Verpackungsmaterial und sonstige  Abfalle) Ist entsprechend VOB/C, DIN 18299, Abschnitt 4.1.11 und unter Berücksichtigung der regionalen Abfallwirtschaftssatzung durch den Auftragnehmer zu beseitigen. Wenn Flächen für vor Ort aufzustellende Schuttcontainer der Auftragnehmer nötig sind, werden diese in Absprache mit der Objektüberwachung zur Verfügung gestellt. Die Container sind mit dem Firmennamen des Auftragnehmers zu kennzeichnen und mit einem Vorhängeschloss zu versehen. Es liegt In der Eigenverantwortung des Auftragnehmers, dass die Container nur von den eigenen Angestellten benutzt werden und bei Nichtbenutzung verschlossen sind. Die nötigen Container sind auf Kosten des Auftragnehmer zu stellen und zu entsorgen.

2.06 Maße
Alle Maße, auch die Bestandsmaße, sind am Bau zu prüfen Unstimmigkeiten auch innerhalb der Pläne sind rechtzeitig vor der Ausführung mit der Objektüberwachung zu klären. Meterrisse werden durch den Hauptunternehmer erstellt. Nur diese haben Gültigkeit.

2.07 Verständigung
Jegliche Korrespondenz ist in deutscher Sprache abzufassen und zu führen. Eine Verständigung in deutscher Sprache zwischen der Objektüberwachung und dem Führungspersonal an der Baustelle muss gewährleistet sein. Der AN hat einen Fachbauleiter und einen Sicherheitsbeauftragten zu benennen, der sich als Ansprechpartner für die Objektüberwachung auf der Baustelle befinden muss.

2.08 Gütenachweis für Baustoffe,
die aufgrund bauaufsichtlicher Vorschriften einer Güteüberwachung bedürfen, sind die entsprechenden Nachweise Nebenleistung. Auf Verlangen und nach Weisung der Objektüberwachung hat der Auftragnehmer diesen Nachweis auf seine Kosten zu erbringen. Alle im Leistungsverzeichnis gesondert geforderten Eignungs-, Güte- und Kontrollprüfungen hat der Auftragnehmer samt allen Nebenleistungen auf seine Kosten durchführen zu lassen.

2.9 Bemusterungen und Fabrikatangaben
Unmittelbar nach Beauftragung und vor der Bestellung der eigentlichen Produkte und Bauteile durch den AN sind Bemusterungen und Fabrikatangaben durch den AN zu liefern die zu 100 % dem LV Beschrieb und der zugrundeliegenden Planung entsprechen. Die schriftliche Bestätigung der Gleichwertigkeit und Freigabe ist für alle Bauteile vor Bestellung durch den AN vom Planer / Fachplaner einzuholen.

2.10 Baustellenkamera
Im Zuge der Baustellendokumentation wird bauseits die Installation einer Baustellenkamera erfolgen.
Die Webcam dient zur Feststellung und Dokumentation des Baufortschritts. Die Darstellung erfolgt im Zeitraffer mit einigen wenigen Bildern pro Tag. Eine Identifizierung bzw. Überwachung von Personen auf der Baustelle ist aufgrund der Bildqualität nicht möglich.
Der Aufnahmewinkel beschränkt sich auf den Baustellenbereich.

2.11 Baustrom und Bauwasser
Baustrom und Bauwasser werden durch den Auftraggeber unentgeltlich zur Verfügung gestellt. In den Leistungen des Hauptunternehmers ist enthalten, ausreichend Stromanschluss- und Wasserentnahmemöglichkeiten auf der Baustelle vorzuhalten. Das Überwachen dieser Einrichtungen erfolgt durch den Hauptunternehmer. Für weitere evtl. Unterverteilungen hat jeder Unternehmer selbst zu sorgen.

2.12 Planungsbesprechungen
Planungsbesprechungen werden nach Notwendigkeit auf Anforderung durch den Auftraggeber bzw. durch seinen Vertreter abgehalten und werden im örtlichen Baubüro bzw. Büro der Architekten stattfinden. Dabei anfallende Fahrtkosten werden nicht erstattet. Von der Objektüberwachung bzw. von der Projektsteuerung werden über sämtliche Besprechungen Niederschriften aufgestellt, nur diese haben Gültigkeit. Eventuelle Einwendungen müssen vom Auftragnehmer innerhalb einer Woche nach Erhalt der Niederschrift erfolgen (Datum der Faxkennung). Nach Ablauf dieser Frist gilt der Inhalt der Niederschrift als vom Auftragnehmer anerkannt.

2.13 Montagepläne
Für die geplanten Leistungen sind Montagepläne vorzulegen und für die Ausführung freigeben zulassen. Die anfallenden Entstehungs- und Vervielfältigungskosten werden nicht gesondert erstattet und sind Teil des EP.

2.14 Projektraum
Der AG stellt für das Bauvorhaben unentgeltlich einen Projektraum bereit. Der Austausch von projektrelevanten Dokumenten (wie z.B. Protokolle, Pläne) erfolgt über den Projektraum. Der Auftragnehmer verpflichtet sich, diesen zu nutzen. Die Zusendung der Zugangsdaten erfolgt im Fall einer Auftragserteilung umgehend.

Die Werk- und Montagepläne sind vom AN digital als pdf und dwg/dxf zur Verfügung zu stellen und auf den Projektraum hochzuladen. Zusätzlich zum Einstellen der Unterlagen sind die am Bau Beteiligten per Email zu benachrichtigen.
Die freigegebenen Werk- und Montagepläne werden vom Auftraggeber oder dessen Erfüllungsgehilfen in dem Projektraum (PPM-Server), digital als ,pdf- oder .dwg/.dxf-Datei zur Verfügung gestellt und müssen vom Auftragnehmer eigenständig heruntergeladen und bei Bedarf ausgedruckt werden.
Der AN erhält die aktuellen Ausführungspläne dreifach in Form von Papierkopien. Alle weiteren Plankopien sind durch den Auftragnehmer eigenständig aus dem Projektraum herunterzuladen und auszudrucken.
Maßgeblich für den Übergabezeitpunkt von Dokumenten und Planunterlagen ist der Upload in den Projektraum.

2.15 Betriebshaftpflichtversicherung
Der Auftragnehmer hat für die Dauer der Bauzeit eine Betriebshaftpflichtversicherung mit den Deckungssummen - 2.000.000,00 € für Personenschäden -  500.000,00 € für Sachschäden zu führen und deren Vorhandensein, sowie Angabe der einzelnen Risiken (keine Radiusklausel, Versicherungsschutz ab null Meter, Mitversicherung von Kabel-, Leitungs- und Bearbeitungsschäden) dem Auftraggeber auf Anforderung nachzuweisen. Der Auftragnehmer und dessen Nachunternehmer hat Bauhaftpflichtschäden nach deren Entstehung in jedem Fall unverzüglich seiner eigenen Betriebshaftpflichtversicherung anzuzeigen. Zusätzlich ist vom Auftragnehmer und dessen Nachunternehmer eine Kopie der Schadensanzeige an die eigene Versicherungsgesellschaft unverzüglich an den Auftraggeber zu senden.

2.16 Umweltrichtlinien
Bei der Erstellung der Verdingungsunterlagen und der Vergabe der Leistungen werden die Richtlinien der Baden-Württembergischen Staatsregierung über die Berücksichtigung von Umweltschutzpunkten bei der Vergabe öffentlicher Aufträge zugrunde gelegt. Produkte, die mit dem deutschen Umweltzeichen (blauer Engel) gekennzeichnet sind, sollen bevorzugt eingesetzt werden.

Asbest:
Asbest und asbesthaltige Produkte dürfen unter keinen Umständen verwendet oder eingebaut werden.

Einsatz bzw. Verwendung von PVC-haltigen Baustoffen:
Der Einsatz von Polyvinyl-Chlorid (PVC) haltigen Baumaterialien ist weitgehend einzuschränken und nach Möglichkeit durch umweltfreundliche Alternativprodukte zu ersetzen. Kostengünstigere Alternativangebote auf PVC-Basis (als Ersatz von PVC freien Produkten) werden nicht anerkannt. PVC-haltige Produkte sind in allen Fällen anzuzeigen. Der Auftragnehmer wird nachdrücklich auf die Rücknahme- und Entsorgungspflicht in eigener Regie hingewiesen. Dabei sind diese Materialien keinesfalls Müllverbrennungsanlagen zuzuführen. Der Auftraggeber ist berechtigt, bei kunststoffhaltigen Produkten, die nicht ausdrücklich als PVC frei gekennzeichnet sind, unentgeltlich vom AN eine Erklärung über die Zusammensetzung des Produktes zu fordern.

Dämmstoffe:
Allgemein gilt, dass Materialien, die sogenannte teilhalogenierte Fluorkohlenwasserstoffe (HFCKW) enthalten, nicht mehr verwendet werden dürfen. Ausnahmen sind nur gestatten, wenn aus bautechnischen Gründen keine HFCKW freien Ersatzstoffe eingesetzt werden können. Die Vorschriften der FCKW-Halogen -Verbotsordnung sind zu beachten. Demnach sind FCKW-haltige Dämmstoffe als solche zu kennzeichnen. Bei Verwendung von Polystyrol-Hartschaum (Styropor) und Polyurethan-Hartschaum (PU) ist sicherzustellen, dass nur Fabrikate zum Einsatz kommen, deren Flammschutzmittel nicht aus halogenhaltigen Stoffen bestehen und die ohne FCKW-Einsatz hergestellt wurden. Auf Verlangen des AG hat der AN den Nachweis über die verwendeten Dämmstoffe zu erbringen. Bei Einsatz von Mineralfaserdämmstoffen dürfen nur Produkte verwendet werden, die den Kanzerogenitätsindex KI > 40 erfüllen und die im Sicherheitsdatenblatt als "frei von Krebsverdacht" klassifiziert werden.

Ortschäume:
Die Verwendung von UF-Ortschäumen (Harnstoff-Formaldehyd-Ortschäumen) muss der Objektüberwachung angezeigt werden und zwingend (aufgrund fehlender Zulassung von Ersatzschäumen) nötig sein. Nur so kann die Gesamt-Formaldehyd-Belastung im Innenraum ermittelt und die Ausgleichskonzentration von 0,1 ppm eingehalten werden.

Lacke, Lasuren:
Die Anforderungen der RAL-UZ 12 a sind einzuhalten. Können diese aufgrund der festgelegten Qualitäten nicht eingehalten werden, ist dies der Objektüberwachung anzuzeigen. Dies gilt vor allem für mögliche Formaldehydabgabe. Die Verarbeitungsanleitungen der Hersteller sind einzuhalten und auf Anforderung der Objektüberwachung vorzulegen. Die Entsorgung von Lackresten bzw. leeren Behältern muss Vorschriften entsprechend vollzogen werden.

Dispersionsfarben:
In Innenräumen dürfen nur lösungsmittel- und formaldehydfreie Dispersionsfarben eingesetzt werden. Auf Anwendung von Pinselreinigern soll verzichtet werden. Die Verwendung von Mehrweg-Dispersionsfarbeimern wird empfohlen.

Klebstoffe:
Es sind lösungsmittelfreie, wo nicht möglich lösungsmittelarme Dispersionsklebstoffe zu verwenden. Kann auf eine Verwendung lösungsmittelhaltiger Klebstoffe im Einzelfall nicht verzichtet werden, so ist dies der Objektüberwachung anzuzeigen. Die Verarbeitung und Entsorgung hat nach den Herstellerrichtlinien zu erfolgen.

Fugenmassen:
Die Verwendung von lösungsmittelhaltigen Fugenmassen ist einzuschränken. Kann auf eine Verwendung von lösungsmittelhaltigen Fugenmassen im Einzelfall nicht verzichtet werden, so ist dies der Objektüberwachung mitzuteilen.

## 2. Zusätzliche Technische Vertragsbedingungen
2. Zusätzliche Technische Vertragsbedingungen

2.1 Allgemeiner Teil

2.1.1 Widersprüche zu ZTV
Bei Widersprüchen zu den ZTV gelten vorrangig die Angaben im Leistungsverzeichnis. Bei Widersprüchen zwischen dem Leistungsverzeichnis und der bei Auftragsdurchführung maßgeblichen Zeichnungen ist nach Zeichnungen bzw. Plänen zu arbeiten: daraus entstehende Rechte des Auftragnehmers werden nicht eingeschränkt.

2.1.2 Freigabevermerk
Die vom Auftragnehmer verwendeten Ausführungsunterlagen müssen den Freigabevermerk des Auftraggebers oder seines Architekten tragen, um Verwechslungen bei der Bauausführung zu vermeiden.
Nicht freigegebene Unterlagen dürfen nicht verwendet werden. Dies entbindet den Auftragnehmer jedoch nicht von seiner eigenen Prüfungs- und Hinweispflicht. Diese bleiben unberührt.

2.2 Ausführung

2.2.1 Abfallbeseitigung
Eigenes Restmaterial, Verschnitt, Bruch, Verpackungsmaterial und dergleichen ist vom Auftragnehmer kostenlos zu beseitigen und zu entsorgen. Die einschlägigen Vorschriften über die Entsorgung von Sonderabfall sind zu beachten.
Das Einfüllen in Arbeitsräume sowie das Eingraben auf der Baustelle ist untersagt. Das Entsorgen von Abfällen, Abbruchmassen und Bauschutt umfasst die Verwertung entsprechend den Vorschriften bzw. die erforderlichen Maßnahmen des Einsammelns, Befördern, Behandelns und Lagern entsprechend den Vorschriften und behördlichen Auflagen.
Der Nachweis über die ordnungsgemäße Entsorgung ist zu erbringen.

2.2.2 Vorgaben zur Ausführung
Ist im Leistungsverzeichnis vorgegeben, auf welche Art und Weise die Leistung zu erbringen ist, so ist der Auftragnehmer daran gebunden. Grundsätzlich hat der Auftragnehmer die technologische Ausführung seiner Arbeiten selbst zu wählen. Dabei ist Rücksicht auf die anderen, gleichzeitig oder anschließend tätigen Gewerke zu nehmen.

2.2.3 Toleranzen
Für Toleranzen der Vorleistung anderer Gewerke sowie für die Qualitätsbeurteilung der abzunehmenden Leistung gelten grundsätzlich DIN 18201 und DIN 18202.

2.2.4 Vermessungsarbeiten Höhenfestpunkte
Die zur Ausführung der beauftragten Leistungen erforderlichen Vermessungsarbeiten sind eigenverantwortlich durch den AN durchzuführen.

2.2.5 Unvollständige Leistungsbeschreibung
Der Auftragnehmer hat auch bei unvollständiger Leistungsbeschreibung die zur Gewährleistung eines mängelfreien Werkes erforderlichen Leistungen zu erbringen. Sein Recht auf Mehrpreisforderung wird dadurch nicht eingeschränkt.

2.3 Baustelleneinrichtung

2.3.1 Leistungen für Baustelleneinrichtung
Alle Leistungen für die gewerkeeigene Baustelleneinrichtung sind in die Einzelpositionen einzukalkulieren.

2.3.2 Beleuchtung Arbeitsplätze
Die Beleuchtung der Arbeitsplätze über die allgemeine Baustellenbeleuchtung (Flure, Treppenräume und Fahrzeughalle) hinaus, ist einzukalkulieren.

2.3.3 Benutzung von Räumen als Lagerflächen
Durch die Benutzung von Räumen als Baustofflager dürfen die Arbeiten anderer Gewerke nicht behindert werden. Die Lagerung von feuergefährlichen Stoffen im Gebäude ist untersagt.
Die Zuweisung der Räume erfolgt ausschließlich über die Bauleitung.
Nach Aufforderung durch den Auftraggeber sind benutzte Räume innerhalb von 3 Tagen zu räumen.
Der Bauleitung sind zwei Schlüssel für jede Firmenbautüre zu übergeben.

2.3.4 Standorte für Container, Baumaschinen und Geräte

Büro-, Magazin- und Tagesunterkunftscontainer
siehe beiliegende Unterlagen Konzept zur Containermiete

Wasser- und Stromverbrauch werden über die allgemeine Umlage erfasst und nicht gesondert abgerechnet.

Telefon- und Telefaxanschlüsse
Seitens des Auftraggebers erfolgt keine Bereitstellung einer übergeordneten
drahtgebundenen Telefon- bzw. Telefaxversorgung für die AN.
Jegliche in diesem Zusammenhang stehenden Kosten (Anschlusseinrichtung,anfallende Verbindungsgebühren etc.) gehen zu Lasten des AN und sind eigenverantwortlich zu organisieren.

Standorte für Baumaschinen und Geräte sind mit der Bauleitung abzustimmen und im Baustelleneinrichtungsplan einzuzeichnen:

- Standorte für temporäre Mobilkräne
- Kräne und Krananlagen
- Mischeinrichtungen und Silos
- Fördereinrichtungen und Aufzüge

Bei Turmdrehkränen ist die dazugehörige maximale Höhe, Ausladung und Abstützlast anzugeben.
Weiterhin ist die ausreichend dimensionierte Gründung des Kranes, angepasst auf die örtlichen Gegebeneheiten einzukalkulieren. Der statische Nachweis der Standsicherheit des Kranes auch zu den jeweiligen Aushubzuständen ist zu erbringen und vor Baubeginn bei der Bauleitung vorzulegen.

2.3.5 Fassadenschutz
Durch Verbrennungsmotoren angetrieben Maschinen sind so aufzustellen, dass Fassaden nicht verschmutzt
werden.

2.3.6 Verschmutzungen durch Arbeiten
Sind bei der Ausführung der Arbeiten Verschmutzungen zu erwarten, so gehören - unbeachtlich der jeweiligen Vergütungsregelung - (Nebenleistung-Besondere Leistung) die gewerkeüblichen Maßnahmen zur Vermeidung zu den Pflichten des Auftragnehmers, auch wenn diese nicht explizit ausgeschrieben sind.

2.3.7 Geräteeinsatz
Der Geräteeinsatz ist so zu wählen, dass eine termingemäße Durchführung gewährleistet ist. Mit Rücksicht auf die umliegende Bebauung dürfen nur geräuscharme und erschütterungsarme Geräte verwendet werden.

2.4 Nebenleistungen - Besondere Leistungen - Preisinhalte

2.4.1 Nicht vorhergesehene Leistungen
Der Auftragnehmer hat die Vereinbarung von Preisen für nicht im Vertrag vorgesehene Leistungen vor der Ausführung anzubieten.

2.4.2 Vertragliche Leistungen
Mit den angebotenen Preisen werden alle Leistungen abgegolten, die nach der Leistungsbeschreibung, den zusätzlichen technischen Vertragsbedingungen, den Angaben zur Ausführung, den technischen Vorbemerkungen, den statischen Vorbemerkungen und der gewerblichen Verkehrssitte zur vertraglichen Leistung gehören.

2.4.3 Mehrforderungen
Macht der Auftragnehmer Mehrforderungen gegenüber dem abgegebenen Preis geltend, sind diese substantiiert darzulegen und zu begründen. Die Kalkulationsblätter sind auf Basis der entsprechenden Formblätter zu erstellen.

2.4.4 Leistungen im Stundenlohn
Leistungen im Stundenlohn werden grundsätzlich nur dann vergütet, wenn Sie vor Ihrem Beginn vereinbart werden. Die genannten Leistungen kommen nur bei Erfordernis und nur nach Beauftragung durch den AG zu Ausführung.
Nicht beauftragte Leistungen werden nicht vergütet.

Bei Stundenlohnarbeiten müssen die Nachweise enthalten sein:
- Art der ausgeführten Leistung
- Ort und Datum sowie Dauer der Arbeiten
- Anzahl der eingesetzten Arbeitskräfte
- Materialverbrauch
- bei Maschinen und Kfz.-Einsatz Angaben zum Typ

Stundenverrechnungssätze für Baumaschinen, Geräte und Fahrzeuge enthalten grundsätzlich sämtliche Aufwendungen wie:
- Kosten für Bedienungspersonal
- Kosten für Verbrauch von Betriebsstoffen und Energie
- Vorhaltung
- Reparaturkosten
- Indirekt zurechenbare Kosten

Für entsprechende Arbeiten ist das geeignete, qualifizierte Personal einzusetzen. Mehrkosten, welche sich aus dem Einsatz durch höherqualifiziertem Personal als notwendig ergeben, werden nicht erstattet.
Der Verrechnungssatz gilt für das auf der Baustelle befindliche Objekt vom Zeitpunkt des Einsatzes einschließlich technologisch bedingter Wartezeiten und notwendiger ständiger Besetzung mit Bedienungspersonal. Die Zeiten für An- und Abtransport werden zusätzlich in Ansatz gebracht, wenn sie nicht in anderen Positionen bereits enthalten sind und wenn nicht Maschinen, Geräte und Fahrzeuge überwiegend nach Stunden abzurechnen sind.

2.4.5 Leistungen der Unfallverhütung
In die Preise sind grundsätzlich alle Aufwendungen und Kosten einzubeziehen, die sich grundsätzlich aus der Einhaltung der allgemein für Bauarbeiten sowie für das jeweilige Gewerk geltenden Unfallverhütungsvorschriften ergeben, sofern sie keine Besonderen Leistungen darstellen.

2.4.6 Materialpreise
Materialpreise - sofern im Leistungsverzeichnis gefordert - gelten frei Baustelle angeliefert und abgeladen.

2.4.7 Spartenauskünfte
Einholen und Auswerten von Spartenausküften bei Versorgungsunternehmen und Behörden (Elektro, Telekommunikation, Gas, Wärme, Wasser, Kanal etc.) ist vom AN eigenverantwortlich zu veranlassen und in das Angebot einzukalkulieren.

2.5 Abrechnungshinweise

2.5.1 Position "als Zulage"
Sofern Positionen mit dem Zusatz "als Zulage" ausgeschrieben werden, ist der Grundpreis bereits in einer anderen Position enthalten. Die Zulage beinhaltet entweder eine im Aufmaß übermessene Leistung, (meist in einer anderen Einheit) oder stellt eine Preisdifferenz zu einer bereits beschriebenen anderen Leistung (mit gleicher Einheit) dar.

2.5.2 Verdeckte Leistungen
Im Zuge der Bauarbeiten verdeckte Leistungen sind vorher aufzumessen. Mit dieser Handlung kann eine technische Abnahme verbunden werden. Sie gilt jedoch nicht als rechtsgeschäftliche Abnahme.

2.5.3 Rückbau- und Demontagearbeiten
Bei Rückbau -und Demontagearbeiten gelten die Aufmaßbestimmungen für das Herstellen des Werkes sinngemäß. Es ist grundsätzlich nach der festen Masse aufzumessen.

2.5.4 Materialverbrauch
Ist der Materialverbrauch zum Nachweis abzurechnen, ist der tatsächliche Verbrauch einschließlich Schnitt-, Streu- und Bruchverlusten zu berechnen. Ein Verbrauchsnachweis nach Herstellerangaben oder Materialverbrauchstabellen kann stattdessen vereinbart werden. Nicht mehr vom Auftraggeber verwertbare Klein- und Restmengen können zusätzlich berechnet werden.

2.5.5 Abrechnungshinweis
Bei der Abrechnung der Leistungen sind gleiche Positionsnummern und Reihenfolgen wie im Leistungsverzeichnis zu verwenden.

2.5.6 Besondere Abrechnung
Der Auftragnehmer hat seine Abrechnungsunterlagen zur Prüfbarkeit mit Abrechnungsplänen und Aufmaßunterlagen einzureichen. Abrechnungsvereinbarungen in den einzelnen Positionen sind zu beachten. Die Abrechnungsunterlagen sind vor Rechnungsstellung mit der örtlichen Bauleitung zu besprechen. Aufmaße sind kumuliert zu erstellen und vor Rechnungsstellung von der Auftraggeberseite und Auftragnehmerseite zu unterschreiben. Es dürfen nur gleiche Positionen auf einem Aufmaßblatt abgerechnet werden

ENDE DER ZTV - ZUSÄTZLICHEN TECHNISCHEN VERTRAGSBEDINGUNGEN

## Angaben zur Ausführung
3. Angaben zur Ausführung

Bei den in dieser Leistungsbeschreibung ausgeschriebenen Leistungen handelt es sich im Wesentlichen um:

Trockenbauarbeiten

3.1. Vorgesehene Arbeitsabschnitte, Arbeitsunterbrechungen und -beschränkungen
Aufgrund der Größe der Maßnahme können die Arbeiten möglicherweise nicht zusammenhängend ausgeführt werden. Die notwendigen Abschnitte müssen entsprechend dem Baufortschritt einkalkuliert werden. Hierfür erfolgt keine besondere Vergütung. Die Leistungen sind in zeitlicher Reihenfolge so zu erbringen, dass die Arbeitsabläufe der Nachfolgearbeiten nicht behindert oder gestört werden.

3.2. Besondere Erschwernisse während der Ausführung
In die Einheitspreise sind die Zuschläge für Schichtarbeit und Überstundenzuschläge sowie aller Lohnnebenkosten einzukalkulieren. Nacht-, Sonntags- und Feiertagsarbeit sind jedoch nicht eingerechnet.

3.3. Besondere Anforderungen für Arbeiten in kontaminierten Bereichen, ggf. besondere Anordnungen für Schutz- und Sicherheitsmaßnahmen
Bei den Montagearbeiten auf der Baustelle sind die einschlägigen Unfallverhütungsvorschriften zu beachten. Die Mitarbeiter sind nachweislich zu belehren und in die Besonderheiten der Baustelle einzuweisen. Es sind insbesondere die Vorschriften in den zusätzlichen technischen Vertragsbedingungen zu beachten.
Siehe auch Besondere Vertragsbedigungen (Formblatt 214.H W Punkt 6.8)

3.4. Besondere Anforderungen an die Baustelleneinrichtung und Entsorgungseinrichtungen

3.4.1.
Alle Leistungen für die Baustelleneinrichtung sind in die Einzelpositionen einzukalkulieren, falls darüber hinaus gesonderte Positionen der Baustelleneinrichtung beschrieben sind, sind diese Leistungen in den jeweiligen Positionen anzubieten.

3.4.2.
Bauseits wird eine allgemeine Baustellenbeleuchtung in Fluren und Treppenhäusern vorgesehen. Die darüber hinausgehende Beleuchtung der Arbeitsplätze des AN ist Bestandteil der Baustelleneinrichtung und entsprechend einzukalkulieren.

3.4.3.
Durch die Benutzung von Räumen als Baustofflager dürfen die Arbeiten anderer Gewerke nicht behindert werden.
Die Lagerung von feuergefährlichen Stoffen im Gebäude ist untersagt.
Die Zuweisung der Räume erfolgt ausschließlich über die Bauleitung
Nach Aufforderung durch den Auftraggeber sind benutzte Räume innerhalb von 3 Tagen zu räumen.
Der Bauleitung sind zwei Schlüssel für jede Firmenbautüre zu übergeben.

3.4.4.
Standorte für Baumaschinen und Geräte sind mit der Bauleitung abzustimmen.

3.5. Besonderheiten der Regelung und Sicherung des Verkehrs, gegebenenfalls auch, inwieweit der Auftraggeber die Durchführung der erforderlichen Maßnahmen übernimmt
Der AN ist von Baubeginn bis Abschluss seiner Leistungen (auch am Wochenende und während der Feiertage) verantwortlich für ordnungsgemäße Straßenabsperrungen und Verkehrssicherungsmaßnahmen in seinem Arbeitsbereich, insbesondere der Baustellenzufahrten und Baustellenabfahrten auf die öffentlichen Verkehrswege, einschließlich der Säuberung.
Gebühren für die Sondernutzungen öffentlicher Verkehrsflächen sind einzurechnen.

3.6. Besondere Anforderungen an das Auf- und Abbauen sowie Vorhalten von Gerüsten
Die Montagen sind über ein vom AN Gerüstbau erstelltes Gerüst durchzuführen.

3.7. Mitbenutzung fremder Gerüste, Hebezeuge, Aufzüge, Aufenthalts- und Lagerräume, Einrichtungen und dergleichen, die der AN für andere Unternehmer vorzuhalten hat
Für das Liefern und Einbringen aller Bauteile, falls nicht separat ausgeschrieben, sind die notwendigen Hebezeuge und Transportmittel innerhalb und außerhalb des Gebäudes einzukalkulieren.

3.8. Wie lange, für welche Arbeiten und ggf. für welche Beanspruchung der Auftragnehmer Gerüste, Hebezeuge, Aufzüge, Aufenthalts- und Lagerräume, Einrichtungen und dergl. für andere Unternehmer vorzuhalten hat.
Ist, wenn erforderlich, im Leistungsverzeichnis beschrieben.

3.9. Verwendung oder Mitverwendung von wiederaufbereiteten (Recycling-) Stoffen
Ist, wenn vorgesehen, im Leistungsverzeichnis beschrieben.

3.10. Verwendung oder Mitverwendung von wiederaufbereiteten (Recycling-) Stoffen und an nicht genormte Stoffe und Bauteile
Ist, wenn vorgesehen, im Leistungsverzeichnis beschrieben.

3.11. Besondere Anforderungen an Art, Güte und Umweltverträglichkeit der Stoffe und Bauteile
Werden für einzubauendes Material Gütenachweise gemäß den Rechtsvorschriften, DIN-Bestimmungen oder Vertragsunterlagen gefordert, so gelten diese auch dann als erbracht, wenn ein Überwachungsvermerk eines zugelassen Instituts oder einer amtlichen Einrichtung auf den Baustoffen, der Verpackung oder dem Lieferschein angebracht ist.

Die ggf. in eingeführten Technischen Baubestimmungen geforderten Kennzeichnungen werden davon nicht berührt.

Werden für nicht genormte Erzeugnisse Gebrauchstauglichkeitsnachweise verlangt und kann für eingebaute Erzeugnisse ein solcher Nachweis nicht erbracht werden, gilt das als Fehler der Werkleistung. Referenzen können in diesem Fall den Nachweis nicht ersetzen.

Sind Zulassungsbescheide nachzuweisen, so sind sie als Ganzes mit den dazugehörigen Anlagen, vorzulegen.
Teilkopien genügen den Anforderungen nicht.

Ansonsten sind keine Einschränkungen außer den gesetzlichen bekannt.

3.12. Art und Umfang der vom Auftraggeber verlangten Eignungs- und Gütenachweise

3.12.1. CE-Kennzeichnung
Die im Rahmen der CE - Kennzeichnungsvorschriften für jedes Produkt vom jeweiligen Hersteller mitzuliefernden Unterlagen sind spätestens vor Montage und zur Abnahme zwingend dem Auftraggeber auszuhändigen. Fehlen diese Unterlagen und Nachweise ist dies ein wesentlicher Mangel gem. VOB/ B § 12 Nr. 3.
Für elektrische Betriebsmittel, die nicht Teil einer Maschine sind bzw. werden, hat der Auftragnehmer auf einem Formblatt "CE-Bestätigung" zu bestätigen, dass für die Montage der Anlage/ des Anlagenteils ausschließlich elektrische Betriebsmittel verwendet wurden, die von ihrem Hersteller unter Beachtung der gültigen Vorschriften in den Verkehr gebracht wurden.
Der Auftragnehmer hat mit einem Formblatt "Prüfzeichen-Bestätigung" zu bestätigen, dass die Vorschriften für Produkte des Bauproduktionsgesetzes, nach Maßgabe der jeweils gültigen Bauregelliste, erfüllt wurden.

3.12.2. Eignungsnachweise
Der AN muss die zur Erbringung der Leistung allgemeine fachliche Qualifikation besitzen.
Sollten weitere Nachweise gefordert sein, so sind diese in den nachfolgenden ZTV bzw. im Positionsteil des Leistungsverzeichnisses aufgeführt.
Die Nachweise sind zur Angebotsabgabe zu erbringen.

3.13. Unter welchen Bedingungen auf der Baustelle gewonnene Stoffe verwendet werden dürfen bzw. müssen oder einer anderen Verwendung zuzuführen sind.
Ist, wenn vorgesehen, im Leistungsverzeichnis beschrieben.

3.14. Art, Zusammenhang und Menge der aus dem Bereich des Auftraggeber zu entsorgenden Böden, Stoffe und Bauteile; Art der Verwertung oder bei Abfall die Entsorgungsanlage; Anforderungen an die Nachweise über Transporte, Entsorgung und die vom Auftraggeber zu tragenden Entsorgungskosten.
Bei Demontagen ist das anfallende Material nach verwertbarem und nicht verwertbarem sowie untereinander zu trennen. Das verwertbare Material ist der Rohstoffrückgewinnung zuzuführen, es geht in den Besitz des Auftragnehmers über, und ist kalkulatorisch zu berücksichtigen. Die nicht verwertbaren Abfälle sind zu entsorgen, Sonderabfälle sind geeigneten Deponien zuzuführen. Die Entsorgungskosten sind zu kalkulieren. Die verwertbaren Metalle der technischen Anlagen sind der Rohstoffrückgewinnung zuzuführen. Die Erlöse sind kalkulatorisch zu berücksichtigen.

Ist, wenn vorgesehen, im Leistungsverzeichnis beschrieben.

3.15. Art, Anzahl, Menge oder Masse der Stoffe und Bauteile, die vom Auftraggeber beigestellt werden, sowie Art, genaue Bezeichnung des Ortes und Zeit ihrer Übergabe
Sind, wenn zutreffend, im Leistungsverzeichnis aufgeführt.

3.16. In welchem Umfang der Auftraggeber Abladen, Lagern und Transport von Stoffen und Bauteilen übernimmt oder dafür dem Auftragnehmer Geräte und Arbeitskräfte zur Verfügung stellt.
Für das Liefern, Abladen, Einlagern und Einbringen aller Anlagenteile, Stoffe und Bauteile ist der Auftragnehmer eigenverantwortlich. Es gibt keine vom Auftraggeber eingesetzte Baustellenlogistik. Die Kosten für diese Arbeiten sind in die Einheitspreise einzukalkulieren bzw. separat ausgeschrieben.

3.17. Leistungen für andere Unternehmer
Sind im Detail im Leistungsverzeichnis aufgeführt. Sonst müssen keine Leistungen für andere Unternehmen erbracht werden.

3.18. Mitwirken beim Einstellen von Anlageteilen und bei der Inbetriebnahme von Anlagen im Zusammenwirken mit anderen Beteiligten
Ist für die Montage der ausgeschriebenen Bauteile, die Inbetriebnahme o.Ä. eine gewerkeübergreifende Koordination erforderlich, so ist dies, falls nicht abweichend im LV beschrieben, in die Einheitspreise einzurechnen.

3.19. Benutzung von Teilen der Leistung vor der Abnahme
Der vorzeitige Betrieb einer Anlage oder von Anlagen- bzw. Bauteilen vor der Abnahme ist in separaten Positionen ausgeschrieben in der Form, dass die Verantwortung für den Betrieb beim AN verbleibt und keine Übernahme durch den AG erfolgt.
Der vorzeitige Betrieb der Anlage hat keine Auswirkung auf die Abnahme. Die förmliche Abnahme wird verlangt, und ist rechtzeitig schriftlich zu beantragen.

3.20. Übertragung der Wartung während der Dauer der Verjährungsfrist für die Mängelansprüche für maschinelle und elektronische sowie elektrotechnische Anlagen oder Teile davon, bei denen die Wartung Einfluss auf die Sicherheit und die Funktionsfähigkeit hat durch einen besonderen Wartungsvertrag.
Wenn für dieses Gewerk zutreffend, dann ist im Leistungsverzeichnis der Titel Wartung bzw. Wartungsarbeiten enthalten.
Der Bauherr behält sich vor, den Titel Wartungsarbeiten zu beauftragen.
Die Wartungsarbeiten werden nicht zusammen mit den Bauleistungen beauftragt, stellen jedoch die Grundlage für einen Wartungsvertrag mit dem Bauherrn dar.
Der Wartungszeitraum ist im Titel Wartungsarbeiten genauer beschrieben.

3.21. Abrechnung nach bestimmten Zeichnungen oder Tabellen

Aufmaße:
Örtliche Aufmaße sind gemeinsam mit dem Auftraggeber oder dessen Beauftragten durchzuführen. Das Aufmaß ist so zu erstellen, dass die ermittelten Massen örtlich (räumlich) zugeordnet werden können. Zur Abrechnung kommen nur Aufmaße, die auftraggeberseitig und vom Auftragnehmer unterschrieben sind.
Die fortgeschriebenen Bau- oder Montagezeichnungen bilden die Grundlage. Diese Abrechnungszeichnungen sind dem Aufmaß beizufügen. Müssen Teilaufmaße durchgeführt werden, sind die aufgemessenen Bau- oder Anlagenteile auf einer dem Aufmaß beigefügten Zeichnung zu kennzeichnen.

Abrechnung:
Die Vorlage einer Teil- oder Schlussrechnung bedingt gemeinsam vor Ort erstellte und anerkannte Aufmaße und Stundennachweise. Nicht anerkannte Aufmaße oder Stundennachweise führen zu einer Rücksendung der Rechnung mit dem Ablehnungsvermerk "nicht prüffähig".

3.22. Stundenlohnarbeiten
Die Stundenlohnarbeiten sind in der VOB / B § 15 geregelt.

ENDE DER ANGABEN ZUR AUSFÜHRUNG

## Ergänzung der Angebotsanforderung
5. Ergänzung der Angebotsanforderung

5.1. Entschädigung für die Ausarbeitung von Unterlagen
Für die Ausarbeitung der mit dem Angebot vorzulegenden Unterlagen erhält der Bieter keine Entschädigung.

5.2. Automatische Sortierung
Die Verdingungsunterlagen wurden automatisch sortiert. Der Bieter hat die Vollständigkeit der Unterlagen anhand der Seitenzahlen zu prüfen und fehlende Blätter bei der ausschreibenden Stelle anzufordern. Doppelseiten sind auszusortieren und zu vernichten.

5.3. Pläne
Sind Bestandteil der Leistungsbeschreibungen. Das Leistungsverzeichnis beinhaltet folgende Anlagen:
- Detail Bodenaufbauten
- Grundrisse und Schnitte

ENDE DER ERGÄNZUNG DER ANGEBOTSANFORDERUNG

## 013/25 Trockenbau
Datum: 05.05.2026

### 1 Wände

#### 1.1 Metallständerwand D 150mm,

**1.1.1 GK Wand D 150mm, 47dB, 2xTyp A, MW 40mm**
Nichttragende innere Trennwand DIN 4103-1,
Einbaubereich 1 DIN 4103-1
(Bereiche mit geringer Menschenansammlung),
Höhe bis 4,2 m,
Dicke 150 mm,
bewertetes Schalldämm-Maß DIN 4109 Rw,R 47 dB,
Baustoffklasse DIN 4102-1 A2 (nichtbrennbar),
Anschluss starr mit Trennstreifen, Trennwandkitt,
Deckenanschluss EG Stb Decke,
Deckenanschluss OG Stb Decke,
Wandanschluss EG Stb
Bodenanschluss Stb Bodenplatte / Decke
Unterkonstruktion aus verzinkten Stahlblechprofilen
DIN EN 14195 und DIN 18182-1,
als Einfachständerwerk, CW/UW 100,
Ständerachsabstand 625 mm,
Dämmschicht aus Mineralwolle MW DIN EN 13162,
Dämmschichtdicke 40 mm,
Anwendungsgebiet DIN 4108-10 WTR,
einlagig, dicht stoßen, abgleitsicher
längenspezifischer Strömungswiderstand
größer gleich 5 kPas/m2,
Beplankung, beidseitig,
aus Gipsplatten DIN 18180 und DIN EN 520,
Bauplatten Typ A, 2-lagig, Plattendicke 12,5 mm,
befestigen mit Schnellbauschrauben
DIN EN 14566 und DIN 18182-2,
Spachtelung Qualitätsstufe Q2.

Ein Systemnachweis der geforderten 47dB ist vorzulegen.

Das stellen der Unterkonstruktionen mit einseitiger Beplankung und das schließen mit Fertigstellung der Wände erfolgen in getrennten Arbeitseinsätzen.

EG ca. 100,00 m2
OG ca. 290,00 m2
Menge: 390,000 m2

**1.1.2 GK Wand D 150mm, 47dB, F90, 2xTyp DF, MW 40mm**
Nichttragende innere Trennwand DIN 4103-1,
Einbaubereich 1 DIN 4103-1
(Bereiche mit geringer Menschenansammlung),
Höhe bis 4,2 m,
Dicke 150 mm,
bewertetes Schalldämm-Maß DIN 4109 Rw,R 47 dB,
Feuerwiderstandsklasse F 90 - B DIN 4102-2,
Baustoffklasse DIN 4102-1 A2 (nichtbrennbar),
Anschluss starr mit Trennstreifen, Trennwandkitt
Deckenanschluss Stb Decke
Wandanschluss Stb Wand
Bodenanschluss Stb Bodenplatte / Decke
Unterkonstruktion aus verzinkten Stahlblechprofilen
DIN EN 14195 und DIN 18182-1,
als Einfachständerwerk, CW/UW 100,
Ständerachsabstand 625 mm,
Dämmschicht aus Mineralwolle MW
DIN EN 13162,
Schmelzpunkt >1000°
Bemessungswert der Wärmeleitfähigkeit max. 0,035 W/(mK),
Dämmschichtdicke 40 mm,
Anwendungsgebiet DIN 4108-10 WTR,
einlagig, dicht stoßen, abgleitsicher
längenspezifischer Strömungswiderstand
größer gleich 5 kPas/m2,
Beplankung, beidseitig,
aus Gipsplatten DIN 18180 und DIN EN 520,
Feuerschutzplatten Typ DF,
2-lagig, Plattendicke 12,5 mm,
befestigen mit Schnellbauschrauben
DIN EN 14566 und DIN 18182-2,
Spachtelung Qualitätsstufe Q2.

Das stellen der Unterkonstruktionen mit einseitiger Beplankung und das schließen mit Fertigstellung der Wände erfolgen nach einer Arbeitsunterbrechung
Menge: 60,000 m2

**1.1.3 Zulage GK Wand D 150 mm, Feuchtraumplatten H2, einseitig, 2-lagig**
Zulage der Gipskartontrennwand der Vorposition
für die Ausführung mit Bauplatten
Typ H2 (imprägniert)
anstatt Bauplatten Typ A
Beplankung einseitig,
2-lagig, Plattendicke 12,5 mm
Spachtelung für Feuchtraum, Qualitätsstufe Q2

EG  ca. 100,00 m2
OG ca. 70,00 m2

Wandseiten (Rauminnenseite):
E.09, E.11, E.12, E.13, E.14, E.15, E.17, E.25, E.26,

1.10, 1.11, 1.09, 1.08, 1.13
Menge: 170,000 m2

**1.1.4 Zulage GK Wand D 150 mm, Nassraumplatten, einseitig, 2-lagig**
Zulage der Gipskartontrennwand der Vorposition
für die Ausführung mit Bauplatten
zementgebunden für Nassräume, DIN 12467,
inkl. systemzugehöriger Schrauben, Fugenarmierung, Spachtelung und Untergrundvorbereitung für Abdichtung / Fliesen.
anstatt Bauplatten Typ A
Beplankung einseitig,
2-lagig, Plattendicke 12,5 mm
Befestigungsmittel korrosionsgeschützt,
Spachtelung für Naßraum, Qualitätsstufe Q2

E.10, E.16
Menge: 50,000 m2

**1.1.5 Zulage GK Wand D 150 mm, Unterkonstruktion C3**
Zulage der Gipskartontrennwände der Vorpositionen
Unterkonstruktion
erhöhter Korrosionsschutz für Korrosivitätskategorie
C3 DIN EN ISO 12944-2, mäßig,
mit erwarteter Schutzdauer H DIN EN ISO 12944-5
von mehr als 15 Jahren,
C3 gilt für alle metallischen Systembestandteile inklusive Profile, UA-Profile, Winkel, Schrauben, Dübel und Zubehör.
Menge: 50,000 m2

**1.1.6 Zulage GK Wand D 150 mm, ≤ 5,0 m2**
Zulage der Gipskartontrennwand
der Vorpositionen
für Einzelwände kleiner gleich 5,0 m2
Menge: 2,000 St

**1.1.7 Zulage GK Wand D 150 mm, Teilbeplankung, einseitig, 2-lagig**
Zulage der Gipskartontrennwand der Vorposition
Teilbeplankung Plattenstreifen Höhe ca. 50 cm,
als Vorabmaßnahme vor dem kompletten schließen der Wände um den Estrich einbauen zu können,
Bauplatten Typ A
Beplankung einseitig,
2-lagig, Plattendicke 12,5 mm
Qualitätsstufe Q2, inkl. späterem Anschluss an Restbeplankung, Stoßversatz, Fugenarmierung und Nachspachtelung.
Menge: 220,000 m

**1.1.8 T-Verbindung nichttragende Trennwand Gipspl. D 12,5mm**
T-Verbindung, Beplankung unterbrochen,
Ausführung an nichttragender innerer Trennwand,
Bekleidung aus Gipsplatten,
Bauplatten Typ H2,
Dicke 12,5 mm,
Einfachständerwerk.
Einzurechnen sind:
Unterbrechung der Beplankung,
Inneneckausbildung je Wandseite (2 St.)
anarbeiten der Beplankungen an die Eckausbildung je Wandseite (2x links und rechts), materialgleich zur jeweiligen Wand.
Menge: 9,000 m

**1.1.9 Außenecke / Innenecke 90°**
Außenecke / Innenecke 90°
der Gipskartontrennwand der Vorpositionen
mit eingespachteltem Eckverstärkungsprofil
für Innenecke und Außenecke
1 m dieser Position entspricht 1 m Außenecke+1m Innenecke,
material- und systemgleich zur angrenzenden Wand.
Menge: 7,000 m

**1.1.10 Deckenanschluss GK-Wand F0, starr, 150 mm**
Zulage für Ausführung von
Deckenanschluss starr,
an Betondecke C30/37,
mit Trennwandkitt, UW Profil, Drehstiftdübel
Menge: 295,000 m

**1.1.11 Türöffnung bis1,01 m x 2,315 m, D 150mm**
*** Bezugsbeschreibung
Türöffnung herstellen, Öffnung beidseitig, rechteckig,
seitlich beidseitig raumhoch verstärken,
mit Metallständerprofilen UA ungelocht
DIN 18182-1, 100/40/2,
einschl. Boden- und Deckenanschluss,
befestigen mit Winkeln, Dübeln und Schrauben,
Sturzprofil UA ungelocht, befestigen mit Winkeln,
Dübeln und Schrauben,
Beplankung, beidseitig,
aus Gipsplatten
2-lagig, Plattendicke 12,5 mm,
Breite Nennmaß Wandöffnung bis 1,01 m
Höhe Nennmaß Wandöffnung bis 2,315 m
Wanddicke 150 mm,
Beplankung, beidseitig, zweilagig, Plattendicke 12,5 mm
Einfachständerwerk,
Wandhöhe bis 4,0 m.
Menge: 8,000 St

**1.1.12 Türöffnung bis1,26 m x 2,315 m, D 150mm**
*** wie Position 1.1.11
Breite Nennmaß Wandöffnung größer 1,01 m bis 1,26 m
Höhe Nennmaß Wandöffnung bis 2,315 m
Menge: 1,000 St

**1.1.13 Laibung/Sturz B bis 15 cm, zweilagig, Bauplatten Typ A**
Laibungsverkleidung, horizontal und vertikal,
Breite Leibung 15 cm,
Ausführung an nichttragender innerer Trennwand,
Bekleidung aus Gipsplatten, Bauplatten Typ A,
zweilagig, Plattendicke 12,5 mm,
Spachtelung Qualitätsstufe Q2,
Einfachständerwerk,
Laibungshöhe bis ca. 2,315 m, vertikal
Laibung Sturz/Brüstung bis 1,26 m, horizontal,
materialgleich, zur jeweiligen Wand
Menge: 20,000 m

**1.1.14 Laibung/Sturz B bis 15 cm, zweilagig, Feuchtraumplatte H2**
Laibungsverkleidung, horizontal und vertikal,
Breite Leibung 15 cm,
Ausführung an nichttragender innerer Trennwand,
Bekleidung aus zementgebundene Feuchtraumplatte H2,
zweilagig, Plattendicke 12,5 mm,
Spachtelung Qualitätsstufe Q2,
Einfachständerwerk,
Laibungshöhe bis ca. 2,315 m, vertikal
Laibung Sturz/Brüstung bis 1,26 m, horizontal,
materialgleich zur jeweiligen Wand
Menge: 36,000 m

**1.1.15 Schiebetür-Unterkonstruktion für Metallständerwand**
Schiebetür-Unterkonstruktion für Metallständerwand mit Unterkonstruktion
CW 100, inkl. Befestigungsmaterial Fertigwanddicke 200 mm,
Einbausatz aus Aluminiumkastenprofilen,
einflügelige Schiebetür,
inkl. Laufschiene, Laufwagen Metall/Stahl nicht rostend und
Befestigungsplatte, Dämpfer einseitig
für Holztürblatt,
Türblattdicke bis 65 mm
RB 1,01 m x 2,26 m
RA 1,15 m x 2,33 m
Fußbodenaufbau OG 15,5 cm
Schiebetür mit Zage,
Laibungen / Sturz vorgerichtet für Wandfliesen/ Anstrich
Türblatt wird von AN Innentüren geliefert / eingebaut, beschriebenen Komponenten Laufwägen und dergleichen sind AN Innentüren zum einarbeiten in Türblatt zur Verfügung zu stellen,
 der Verschuß des Schiebetürkastens erfolgt nach Einbau Türblatt / Abklärung mit AN Innentüren.

OG Raum 1.30 / 1.31 (T.1.31.02)
Menge: 1,000 St

**1.1.16 Zus. Wärmedämmschicht Mineralwolle 0,040W/(mK) D 40mm WI**
Zusätzliche Wärmedämmschicht der Montagewand,
Installationswand, Installationsvorsatzschale
aus Mineralwolle MW DIN EN 13162,
Schmelzpunkt >1000°
Bemessungswert der Wärmeleitfähigkeit max. 0,040 W/(mK), Baustoffklasse DIN 4102-1 A1 (nichtbrennbar),
als Platte, Dämmschichtdicke 40 mm,
Anwendungsgebiet DIN 4108-10 WI,
Dämmschicht einlagig, dicht stoßen
und abgleitsicher verlegen,
als zusätzliche 2. Dämmschicht zur Verbesserung des Schallschutzes
Menge: 100,000 m2

#### 1.2 Installationswände, Inst. Vorsatzschalen

**1.2.1 Installationswand CW 75, D= 200-400mm, C3, ZBP+ZBP**
Nichttragende Installationswand DIN 4103-2,
2-schalig, Einbaubereich 1 DIN 4103-1 (Bereiche mit geringer Menschenansammlung),
Höhe bis 4,05m,
Dicke 200 bis 400mm,

Baustoffklasse DIN 4102-1 A2 (nichtbrennbar),
Anschluss starr mit Trennstreifen, Trennwandkitt,
Deckenanschluss Stb Decke starr
Wandanschluss Stb Wand
Bodenanschluss Stb Bodenplatte / Decke

Unterkonstruktion aus Stahlblechprofilen
erhöhter Korrosionsschutz für
Korrosivitätskategorie C3
DIN EN ISO 12944-2, mäßig,
mit erwarteter Schutzdauer H DIN EN ISO 12944-5
von mehr als 15 Jahren,
als Doppelständerwerk, CW 75,
Ständer zug- und druckfest verlascht,
Ständerachsabstand 625mm,

Beplankung,
beidseitig zementgebundene Bauplatte
je Seite 2-lagig,
Plattendicke jeweils 12,5mm,
befestigen mit Schnellbauschrauben
DIN EN 14566 und DIN 18182-2,
Spachtelung Qualitätsstufe Q2.

Einzurechnen ist:
Vorabmontage der Profilschienen an Boden, Wand und Decke als eigener Arbeitseinsatz.
Nach einer Arbeitsunterbrechung und erfolgter Installation mit Dämmung ist das Ständerwerk zu ergänzen und zu beplanken.
Menge: 140,000 m2

**1.2.2 Außenecke / Innenecke 90°**
Außenecke / Innenecke 90°
der Installationstrennwand der Vorpositionen
mit eingespachteltem Eckverstärkungsprofil
für Innenecke und Außenecke
1 m dieser Position entspricht 1 m Außenecke+1m Innenecke,
materialgleich zur Installationswand inkl. C3-tauglicher Befestigung und passender Eckprofile
Menge: 48,000 m

**1.2.3 T-Verbindung nichttragende Installationswand Gipspl. D 12,5mm**
T-Verbindung, Beplankung unterbrochen,
Ausführung an nichttragender innerer Trennwand, Installationswand Dicke 350-500mm,
Bekleidung aus Gipsplatten,
Bauplatten Typ A, H2, DF
Dicke 12,5 mm,
Doppelständerwerk,
Einzurechnen sind:
Unterbrechung der Beplankung,
Inneneckausbildung je Wandseite (2 St.)
anarbeiten der Beplankungen an die Eckausbildung je Wandseite (2x links und rechts), materialgleich zur angrenzenden Wandkonstruktion
Menge: 9,000 m

**1.2.4 Wärmedämmschicht Mineralwolle 0,040W/(mK) D 40mm WI**
Wärmedämmschicht der Montagewand,
Installationswand, Installationsvorsatzschale
aus Mineralwolle MW DIN EN 13162,
Schmelzpunkt >1000°
Bemessungswert der Wärmeleitfähigkeit max. 0,040 W/(mK), Baustoffklasse DIN 4102-1 A1 (nichtbrennbar),
als Platte, Dämmschichtdicke 40 mm,
Anwendungsgebiet DIN 4108-10 WI,
Dämmschicht einlagig, dicht stoßen
und abgleitsicher verlegen,
anarbeiten an Tragständer,
anarbeiten an Installationen und Leitungen
Ausführung erfolgt nach Fertigstellung der Installationen
Menge: 140,000 m2

**1.2.5 Installationsvorsatzschale bis 25 cm**
Vorsatzschale für Vorwandinstallation, freistehend
Einbaubereich 1 DIN 4103-1
(Bereiche mit geringer Menschenansammlung),
Höhe Wand bis 4,0 m,
Abstand zwischen Beplankung und Wand bis 225 mm,
Wandstärke bis 250 mm
Anschluss starr mit Trennstreifen, Trennwandkitt
Deckenanschluss starr Stb Decke starr
Wandanschluss starr Stb Wand
Bodenanschluss starr Stb Bodenplatte / Decke
Unterkonstruktion aus verzinkten Stahlblechprofilen
DIN EN 14195 und DIN 18182-1,
als Einfachständerwerk, CW/UW 75,
Ständerachsabstand 625 mm,
Beplankung einseitig,
aus Gipsplatten DIN 18180 und DIN EN 520,
Bauplatten Typ A, 2-lagig, Plattendicke 12,5 mm,
Spachtelung Qualitätsstufe Q2,
befestigen mit Schnellbauschrauben
DIN EN 14566 und DIN 18182-2.

Einzurechenen sind:
Vorabmontage der Profilschienen an Boden, Wand und Decke als eigener Arbeitseinsatz nach einer Arbeitsunterbrechung  und erfolgter Installation mit Isolierung ist das Ständerwerk zu ergänzen und zu beplanken.
Menge: 45,000 m2

**1.2.6 Zulage Installationsvorsatzschale, ≤ 5,0 m2**
Zulage der Installationsvorsatzschale
der Vorposition Wandstärke bis 25 cm
für Einzelflächen kleiner gleich 5,0 m2
Menge: 2,000 St

**1.2.7 Zulage Vorsatzschale, Unterkonstruktion C3**
Zulage der Vorsatzschalen der Vorpositionen
Unterkonstruktion Wandstärke  - 250mm
erhöhter Korrosionsschutz für Korrosivitätskategorie
C3 DIN EN ISO 12944-2,
mit erwarteter Schutzdauer H DIN EN ISO 12944-5
von mehr als 15 Jahren,
inkl. systemgetreuen C3 für Profile, Schrauben, Winkel, Dübel, Abhänger und Zubehör
Menge: 45,000 m2

**1.2.8 Zulage Feuchtraumplatten H2, einseitig, 2-lagig**
Zulage Inst. Wand/Vorsatzschale,
seitliche Bekleidung, Abdeckung,
für die Ausführung mit Bauplatten
Typ H2 (imprägniert)
anstatt Bauplatten Typ A
Beplankung einseitig,
2-lagig, Plattendicke 12,5 mm
Spachtelung für Feuchtraum, Qualitätsstufe Q2

E.15, E.11, E.16, E.13, E.26, E.25,
1.10, 1.08,
Menge: 90,000 m2

**1.2.9 Zulage Naßraumplatten, einseitig, 2-lagig**
Zulage Inst. Wand/Vorsatzschale,
seitliche Bekleidung, Abdeckung,
für die Ausführung mit Bauplatten
zementgebuden für Naßräume, DIN 12467
anstatt Bauplatten Typ A
Beplankung einseitig,
2-lagig, Plattendicke 12,5 mm
Befestigungsmittel korrosionsgeschützt,
Spachtelung für Naßraum, Qualitätsstufe Q2

EG Duschen (E.10, E.16)
Menge: 50,000 m2

**1.2.10 Seitliche Bekleidung, B 25 cm, 2x12,5**
Seitliche Bekleidung,
freistehender Installationsvorsatzschalen
oder als Abschluss inkl. Eckausbildung
Breite bis 25 cm,
Unterkonstruktion aus verzinkten Stahlblechprofilen
DIN EN 14195 und DIN 18182-1,
als Einfachständerwerk, CW/UW 50/75,
Beplankung einseitig,
aus Gipsplatten DIN 18180 und DIN EN 520,
Bauplatten Typ A, 2-lagig, Plattendicke 12,5 mm,
Spachtelung Qualitätsstufe Q2,
befestigen mit Schnellbauschrauben
DIN EN 14566 und DIN 18182-2.
Materialqualität analog Hauptfläche
Menge: 7,000 m

**1.2.11 Ltg-Bekl 3-seitig, vertikal, Abwickl. 30-50cm**
Leitungsbekleidung, 3-seitig,
Befestigungsuntergrund Beton,
Leitung senkrecht verlaufend,
Abwicklung über 30 bis 50 cm,
Unterkonstruktion als Tragprofil,
aus verzinkten Stahlblechprofilen
DIN EN 14195 und DIN 18182-1,
freistehend befestigen,
Anschluss starr mit Trennstreifen, Trennwandkitt
Unterkonstruktion verdeckt,
inkl. Eckausbildung vertikal
Höhe bis 4,0 m,
Bekleidung aus Gipsplatten DIN 18180 und DIN EN 520,
Bauplatten Typ A, Plattendicke 12,5 mm, 2-lagig,
befestigen mit Schnellbauschrauben,
Spachtelung Qualitätsstufe Q2.
Menge: 26,000 m

**1.2.12 Ltg-Bekl 3-seitig, vertikal, Abwickl. 80-120cm**
Leitungsbekleidung, 3-seitig,
Befestigungsuntergrund Beton,
Leitung senkrecht verlaufend,
Abwicklung über 80 bis 120 cm,
Unterkonstruktion als Tragprofil,
aus verzinkten Stahlblechprofilen
DIN EN 14195 und DIN 18182-1,
freistehend befestigen,
Anschluss starr mit Trennstreifen, Trennwandkitt
Unterkonstruktion verdeckt,
inkl. Eckausbildung vertikal, 2 St./m
Höhe bis 4,0 m,
Bekleidung aus Gipsplatten DIN 18180 und DIN EN 520,
Bauplatten Typ A, Plattendicke 12,5 mm, 2-lagig,
befestigen mit Schnellbauschrauben,
Spachtelung Qualitätsstufe Q2.
Menge: 20,000 m

**1.2.13 Schachtwand F90-AB**
Schachtwand DIN 4103-1,
Einbaubereich 1 DIN 4103-1
(Bereiche mit geringer Menschenansammlung),
Höhe Wand bis '4' m,

Dicke Wand '100' mm,
Feuerwiderstandsklasse F 90 - AB DIN 4102-2,
Anschluss starr mit Trennstreifen,
Unterkonstruktion aus verzinkten Stahlblechprofilen
DIN EN 14195 und DIN 18182-1,
als Einfachständerwerk,
CW/UW 75, Ständerachsabstand 625 mm,
Dämmschicht aus Mineralwolle MW DIN EN 13162,
Rohdichte 50 kg/m3,
Dämmschichtdicke 60 mm, in Platten,
Anwendungsgebiet DIN 4108-10 WTR,
einlagig, dicht stoßen,
Beplankung einseitig,
aus Gipsfaserplatten DIN EN 15283-2,
1. Seite 2-lagig,
Dicke 1. Seite 1. Lage 12,5 mm,
Dicke 1. Seite 2. Lage 12,5 mm,
Spachtelung Qualitätsstufe Q2,
befestigen mit Schnellbauschrauben
DIN EN 14566 und DIN 18182-2.
Einzelflächen < 5,0 m2

EG: ca. 6,00 m²
OG: ca. 20,00 m²
Menge: 26,000 m2

**1.2.14 Außenecke / Innenecke 90°**
Außenecke / Innenecke 90°
der Schachtwand F 90 der Position 1.2.13
mit eingespachteltem Eckverstärkungsprofil
für Außenecke  und Innenecke,
1 m dieser Position entspricht 1 m Außenecke/Innenecke
Menge: 15,000 m

**1.2.15 Abdeckung, B 25 cm, 2x12,5**
Abdeckung,
freistehender Installationsvorsatzschalen
oder als Abschluss inkl. Eckausbildung
Breite bis 25 cm,
Unterkonstruktion aus verzinkten Stahlblechprofilen
DIN EN 14195 und DIN 18182-1,
als Einfachständerwerk, CW/UW 50/75,
Beplankung einseitig,
aus Gipsplatten DIN 18180 und DIN EN 520,
Bauplatten Typ A, 2-lagig, Plattendicke 12,5 mm,
Spachtelung Qualitätsstufe Q2,
befestigen mit Schnellbauschrauben
DIN EN 14566 und DIN 18182-2.
Menge: 45,000 m

#### 1.3 Vorsatzschalen

**1.3.1 Vorsatzschale bis 85mm**
Vorsatzschale,
Einbaubereich 1 DIN 4103-1
(Bereiche mit geringer Menschenansammlung),
Höhe Wand bis 4,0 m,
Abstand zwischen Beplankung und Wand bis 60 mm,
Wandstärke bis 85 mm,
Montageuntergrund Trockenbauwand,
Anschluss starr mit Trennstreifen, Trennwandkitt
Bodenanschluss starr Stb Bodenplatte / Decke
Unterkonstruktion aus verzinkten Stahlblechprofilen
DIN EN 14195 und DIN 18182-1,
als Einfachständerwerk, CD/UA mit Direktabhänger,
Ständerachsabstand 625 mm,
Beplankung einseitig,
aus Bauplatten zementgebunden für Nassräume, DIN 12467, 2-lagig, Plattendicke 12,5 mm,
Spachtelung Qualitätsstufe Q2,
Baustoffklasse DIN 4102-1 A2 (nichtbrennbar),
Dämmschicht aus Mineralwolle MW DIN EN 13162, Dämmschichtdicke 40 mm, Anwendungsgebiet DIN 4108-10 WTR, WI einlagig, befestigen mit Schnellbauschrauben
DIN EN 14566 und DIN 18182-2.
Befestigung nur in tragfähigem Untergrund oder mit zusätzlicher Verstärkung inkl. Systemnachweis.
Menge: 45,000 m2

**1.3.2 Seitliche Bekleidung, Laibung, Sturz, B 25 cm, 2x12,5**
Seitliche Bekleidung, Laibung, Sturz, Abdeckung
Vorsatzschalen
oder als Abschluss inkl. Eckausbildung
Breite bis 25 cm,
Unterkonstruktion aus verzinkten Stahlblechprofilen
DIN EN 14195 und DIN 18182-1,
als Einfachständerwerk,
Beplankung einseitig,
aus Gipsplatten DIN 18180 und DIN EN 520,
Bauplatten Typ A/DF, 2-lagig, Plattendicke 12,5 mm,
Spachtelung Qualitätsstufe Q2,
befestigen mit Schnellbauschrauben
DIN EN 14566 und DIN 18182-2.
Seitliche Bekleidungen und Laibungen materialgleich zur Hauptfläche ausführen
Menge: 7,000 m

**1.3.3 Zulage Vorsatzschale, ≤ 5,0 m2**
Zulage der Vorsatzschale
der Vorposition Wandstärke bis 85 mm
für Einzelflächen kleiner gleich 5,0 m2
Menge: 2,000 St

**1.3.4 Beplankung direkt, DF, 15mm**
Beplankung,
Einbaubereich 1 DIN 4103-1
(Bereiche mit geringer Menschenansammlung),
Höhe Wand bis 4,0 m,
Montageuntergrund SB-Wand, TB-Wand,
Direktbeplankung ohne UK,
Beplankung einseitig,
aus Gipsplatten DIN 18180 und DIN EN 520,
Bauplatten Typ A/DF/H2, 1-lagig, Plattendicke 15 mm,
Spachtelung Qualitätsstufe Q2,
befestigen mit Schnellbauschrauben oder Dübel inkl. Nachweis zur systemkonformen Befestigung.
DIN EN 14566 und DIN 18182-2.
Menge: 10,000 m2

**1.3.5 Zulage Beplankung direkt, DF, 15mm, nachträgliches anarbeiten**
Zulage Beplankung direkt, DF, 15mm, der Vorposition nachträgliches anarbeiten an Einbauteile, Fensterbänke, Rahmenverkleidungen der Laibungen und dergleichen,
Streifenbreite ca. 15 cm
Menge: 20,000 m

**1.3.6 Seitliche Bekleidung, Laibung, Sturz, B 25 cm, 1x15**
Seitliche Bekleidung, Laibung, Sturz, Abdeckung
Beplankung der Vorposition
oder als Abschluss inkl. Eckausbildung,
Montageuntergrund SB-Wände, TB-Wände,
Direktbeplankung ohne UK,
Breite bis 20 cm,
Beplankung einseitig,
aus Gipsplatten DIN 18180 und DIN EN 520,
Bauplatten Typ A/DF/H2, 1-lagig, Plattendicke 15 mm,
Spachtelung Qualitätsstufe Q2,
befestigen mit Schnellbauschrauben
DIN EN 14566 und DIN 18182-2.
Menge: 4,000 m

#### 1.4 Öffnungen / Aussparungen Wände

**1.4.1 Öffnung einseitig, rechteckig, 2x12,5, ≤ 0,02 m2,**
*** Bezugsbeschreibung
Öffnung einseitig, rechteckig
Einzelgröße bis 0,02 m2
für Installationen und Einbauten
Beplankung 2-lagig, Plattendicke 12,5 mm
Inkl. erforderlicher Auswechslung / Verstärkung
der Unterkonstruktion,
Bei Öffnungen zweiseitig (Wanddurchbruch)
= 2 St. dieser Position
Menge: 60,000 St

**1.4.2 Öffnung einseitig, rechteckig,2x12,5, > 0,02 m2 ≤ 0,1 m2**
*** wie Position 1.4.1
Einzelgröße größer 0,02 m2 bis 0,1 m2
Menge: 50,000 St

**1.4.3 Öffnung einseitig, rechteckig, 2x12,5, > 0,1 m2 ≤ 0,25 m2**
*** wie Position 1.4.1
Einzelgröße größer 0,1 m2 bis 0,25 m2
Menge: 10,000 St

**1.4.4 Öffnung einseitig, rechteckig, 2x12,5, > 0,25 m2 ≤ 0,5 m2**
*** wie Position 1.4.1
Einzelgröße größer 0,25 m2 bis 0,5 m2
Menge: 10,000 St

**1.4.5 Öffnung einseitig, rund, 2x12,5, ≤ 30 mm,**
*** wie Position 1.4.1
Öffnung einseitig, rund
Einzelgröße bis 30 mm
Menge: 60,000 St

**1.4.6 Öffnung einseitig, rund, 2x12,5, > 30 mm ≤ 90 mm**
*** wie Position 1.4.1
Öffnung einseitig, rund
Einzelgröße größer 30 mm bis 90 mm
Menge: 40,000 St

**1.4.7 Öffnung einseitig, rund, 2x12,5, > 90 mm ≤ 150 mm**
*** wie Position 1.4.1
Öffnung einseitig, rund
Einzelgröße größer 90 mm bis 150 mm
Menge: 20,000 St

**1.4.8 Öffnung einseitig, rund, 2x12,5, > 150 mm ≤ 210 mm**
*** wie Position 1.4.1
Öffnung einseitig, rund
Einzelgröße größer 150 mm bis 210 mm
Menge: 10,000 St

**1.4.9 Öffnung einseitig, rund, 2x12,5, > 210 mm ≤ 270 mm**
*** wie Position 1.4.1
Öffnung einseitig, rund
Einzelgröße größer 210 mm bis 270 mm
Menge: 10,000 St

**1.4.10 Laibung Wanddurchführung, T 150mm, ≤ 0,02 m2,**
*** Bezugsbeschreibung
Laibungsverkleidung, Wanddurchführung,
für Öffnung, rechteckig der Vorpositionen,
Einzelgröße Öffnung bis 0,02 m2
Laibung 4-seitig,
Laibungstiefe bis150 mm
Laibungsbekleidung aus Gipsplatten, Bauplatten Typ A / H2,
zweilagig, Plattendicke 12,5 mm,
inkl. Unterkonstruktion / Wechselkonstruktion,
4-seitig aus verzinkten Stahlblechprofilen
DIN EN 14195 und DIN 18182-1,
als Einfachständerwerk, CW/UW 100,
Dämmeinlage 60/80 mm anpassen
Laibungen materialgleich und systemgleich zur angrenzenden Wand ausführen. Bei Brandschutz gemäß Prüfzeugnis.
Menge: 20,000 St

**1.4.11 Laibung Wanddurchführung, T 150mm, > 0,02 m2 ≤ 0,1 m2**
*** wie Position 1.4.10
Einzelgröße Öffnung von 0,02 m2 bis 0,1 m2
Menge: 10,000 St

**1.4.12 Laibung Wanddurchführung, T 150mm, > 0,1 m2 ≤ 0,25 m2**
*** wie Position 1.4.10
Einzelgröße Öffnung von 0,1 m2 bis 0,25 m2
Menge: 10,000 St

**1.4.13 Laibung Wanddurchführung, T 150mm, > 0,25 m2 ≤ 0,5 m2**
*** wie Position 1.4.10
Einzelgröße Öffnung von 0,25 m2 bis 0,5 m2
Menge: 5,000 St

**1.4.14 Laibung Wanddurchführung, F30, T 150mm, ≤ 0,02 m2,**
*** Bezugsbeschreibung
Laibungsverkleidung, Wanddurchführung,
für Öffnung, rechteckig der Vorpositionen,
Einzelgröße Öffnung bis 0,02 m2
Laibung 4-seitig,
Laibungstiefe bis150 mm
Feuerwiderstandsklasse F 30 - B DIN 4102-2,
Laibungsbekleidung aus Gipsplatten, Bauplatten Typ DF,
zweilagig, Plattendicke 12,5 mm,
inkl. Unterkonstruktion / Wechselkonstruktion,
4-seitig aus verzinkten Stahlblechprofilen
DIN EN 14195 und DIN 18182-1,
als Einfachständerwerk, CW/UW 100,
Dämmeinlage 60/80 mm anpassen
Laibungen materialgleich und systemgleich zur angrenzenden Wand ausführen. Bei Brandschutz gemäß Prüfzeugnis.
Menge: 10,000 St

**1.4.15 Laibung Wanddurchführung, F30, T 150mm, > 0,02 m2 ≤ 0,1 m2**
*** wie Position 1.4.14
Einzelgröße Öffnung von 0,02 m2 bis 0,1 m2
Menge: 10,000 St

**1.4.16 Laibung Wanddurchführung, F30, T 150mm, > 0,1 m2 ≤ 0,25 m2**
*** wie Position 1.4.14
Einzelgröße Öffnung von 0,1 m2 bis 0,25 m2
Menge: 5,000 St

**1.4.17 Laibung Wanddurchführung, F30, T 150mm, > 0,25 m2 ≤ 0,5 m2**
*** wie Position 1.4.14
Einzelgröße Öffnung von 0,25 m2 bis 0,5 m2
Menge: 5,000 St

**1.4.18 Laibung Wanddurchführung, T 350-550mm, ≤ 0,02 m2,**
*** Bezugsbeschreibung
Laibungsverkleidung, Wanddurchführung,
für Öffnung, rechteckig der Vorpositionen,
Einzelgröße Öffnung bis 0,02 m2
Laibung 4-seitig,
Laibungstiefe größer 350 mm bis 550 mm
Laibungsbekleidung aus Gipsplatten, Bauplatten Typ A / H2,
zweilagig, Plattendicke 12,5 mm,
inkl. Unterkonstruktion / Wechselkonstruktion,
4-seitig aus verzinkten Stahlblechprofilen
DIN EN 14195 und DIN 18182-1,
als Doppelständerwerk, CW/UW 75/100,
Dämmeinlage 2x 60/80 mm anpassen
Laibungen materialgleich und systemgleich zur angrenzenden Wand ausführen. Bei Brandschutz gemäß Prüfzeugnis.
Menge: 10,000 St

**1.4.19 Laibung Wanddurchführung, T 350-550mm, > 0,02 m2 ≤ 0,1 m2**
*** wie Position 1.4.18
Einzelgröße Öffnung von 0,02 m2 bis 0,1 m2
Menge: 10,000 St

**1.4.20 Laibung Wanddurchführung, T 350-550mm, > 0,1 m2 ≤ 0,25 m2**
*** wie Position 1.4.18
Einzelgröße Öffnung von 0,1 m2 bis 0,25 m2
Menge: 5,000 St

**1.4.21 Laibung Wanddurchführung, T 350-550mm, > 0,25 m2 ≤ 0,5 m2**
*** wie Position 1.4.18
Einzelgröße Öffnung von 0,25 m2 bis 0,5 m2
Menge: 5,000 St

**1.4.22 Trockenbau anschließen, Rohrleitung, DN > 30 mm ≤ 90 mm**
*** Bezugsbeschreibung
Trockenbau anschließen einseitig
an vorh. Rohrleitung,
Einzelgröße DN größer 30 mm bis 90 mm
Ausführung an nichttragender innerer Trennwand,
Wanddicke 150-230 mm,
Anschlüsse umlaufend,
Bekleidung aus Gipsplatten,
Bauplatten Typ A, H2, DFH2IR
2-lagig, Plattendicke 12,5 mm,

Die Öffnungen werden mit den Vorpositionen abgerechnet,
Einzurechnen ist der Mehraufwand bei vorhandener Installation und nachträgliches passgenaues anarbeiten
der Unterkonstruktion,
der Beplankung einseitig,
der Dämmeinlage,
an die Rohrleitung

je Wandseite = 1 St. dieser Position
Menge: 30,000 St

**1.4.23 Trockenbau anschließen, Rohrleitung, DN > 90 mm ≤ 150 mm**
*** wie Position 1.4.22
Einzelgröße DN größer 90 mm bis 150 mm
Menge: 30,000 St

**1.4.24 Trockenbau anschließen, Rohrleitung, DN > 150 mm ≤ 210 mm**
*** wie Position 1.4.22
Einzelgröße DN größer 150 mm bis 210 mm
Menge: 20,000 St

**1.4.25 Trockenbau anschließen, Rohrleitung, DN > 210 mm ≤ 270 mm**
*** wie Position 1.4.22
Einzelgröße DN größer 210 mm bis 270 mm
Menge: 20,000 St

**1.4.26 Trockenbau anschließen, Rohrleitung, DN > 270 mm ≤ 330 mm**
*** wie Position 1.4.22
Einzelgröße DN größer 270 mm bis 330 mm
Menge: 10,000 St

**1.4.27 Trockenbau anschließen, BSK, B 0,25 m H 0,25 m,**
*** Bezugsbeschreibung
Trockenbau anschließen einseitig
an vorh. Brandschutzklappe, eckig,
Breite bis 0,25m,
Höhe bis 0,25 m,
Ausführung an nichttragender innerer Trennwand,
Wanddicke 150-230 mm,
Anschlüsse umlaufend,
Bekleidung aus Gipsplatten,
Feuerschutzplatten Typ DF, DFH2IR
2-lagig, Plattendicke 12,5 mm,

Die Öffnungen und ggf. die Laibungsverkleidungen werden mit den Vorpositionen abgerechnet,
Einzurechnen ist der Mehraufwand bei vorhandener Installation und nachträgliches passgenaues anarbeiten
der Unterkonstruktion,
der Beplankung einseitig,
der Dämmeinlage,
an die Brandschutzklappe

je Wandseite = 1 St. dieser Position
Menge: 4,000 St

**1.4.28 Trockenbau anschließen, BSK, B 0,40 m H 0,25 m,**
*** wie Position 1.4.27
Breite bis 0,40m,
Höhe bis 0,25 m,
Menge: 15,000 St

**1.4.29 Trockenbau anschließen, BSK, B 0,40 m H 0,25 m,**
*** wie Position 1.4.27
Breite bis 1,10m,
Höhe bis 0,40 m,
Menge: 5,000 St

#### 1.5 Sonstiges

**1.5.1 UA-Profil 75/40/2, Tragständer WC Bidet**
UA Profile für Tragständer
sanitärer Einrichtungsgegenstände,
WC, Bidet, Waschbecken,
seitlich beidseitig raumhoch,
mit Metallständerprofilen UA gelocht
DIN 18182-1, 75/40/2,
einschl. Boden- und Deckenanschluss in Beton,
befestigen mit Winkeln, Dübeln und Schrauben,
Einzellängen bis 3,90 m
1 m der Position = 1 m Profil

Montage der Profile durch AN Trockenbau
nach Montage der Tragständer als eigener Arbeitseinsatz,
Montage Tragständer durch AN Sanitär
Menge: 40,000 m

**1.5.2 CW/UW-Profil 50/50/0,6 mm**
*** Bezugsbeschreibung
Zusätzliche Aussteifungsprofile
für Einbauten / Traversen und dergleichen,
welche nicht in den Vorpositionen beschrieben sind
horizontal und vertikal in Wandhohlraum
Unterkonstruktion aus verzinkten Stahlblechprofilen
DIN EN 14195 und DIN 18182-1,
befestigen mit Schnellbauschrauben
DIN EN 14566 und DIN 18182-2.
als, CW/UW 50,
in Teillängen von 0,625 - 3,9 m
Menge: 80,000 m

**1.5.3 CW/UW-Profil 75/50/0,6 mm**
*** wie Position 1.5.2
CW/UW 75,
Menge: 60,000 m

**1.5.4 CW/UW-Profil 100/50/0,6 mm**
*** wie Position 1.5.2
CW/UW 100,
Menge: 80,000 m

**1.5.5 Revisionsklappe Stahlblech L 200 mm B 200 mm**
*** Bezugsbeschreibung
Revisionsklappe, aus beschichtetem Stahlblech weiß,
Länge 200 mm, Breite 200 mm,
abschließbar, mit Vierkant-Verriegelung,
für Montagewand, Vorsatzschale
Menge: 8,000 St

**1.5.6 Revisionsklappe Stahlblech L 300 mm B 300 mm**
*** wie Position 1.5.5
Länge 300 mm, Breite 300 mm,
Menge: 8,000 St

**1.5.7 Traverse BFU 100,**
Traverse im Wandhohlraum,
aus Baufurnierholz BFU
Holzwerkstoffklasse 100,
d ca. 2 cm,
Einzellängen von 62,5 cm bis 250 cm,
Breiten ca. 62,5cm bis 125cm,
für wandhängende Lasten 1,5 kN/m Wandlänge,
z.B. für Oberschränke etc.
Menge: 25,000 m2

**1.5.8 Befestigungstraverse, verzinkt**
Traverse im Wandhohlraum,
aus Stahlblech d=0,75 mm, verzinkt,
Einbau mittels Stanzzange,
Einzellängen von 62,5 cm bis 250 cm,
Breiten ca. 62,5cm bis 125cm,
für wandhängende Lasten 1,5 kN/m Wandlänge,
z.B. für Oberschränke etc.
Menge: 20,000 m2

**1.5.9 Eckschutzschiene, Aluminium, L 25/25mm**
Kantenschutzprofil/Eckschutzschiene
aus Aluminium,
Schenkellänge ca. 25/25 mm.
horizontal und vertikal
einspachteln in Oberfläche Q2
Menge: 200,000 m

**1.5.10 Abschlussprofil, Aluminium., D 12,5mm**
Abschlussprofil Aluminiuml,
für 12,5 mm dicke Platten.
horizontal und vertikal
einspachteln in Oberfläche Q2
Menge: 150,000 m

**1.5.11 Verfugung elasto-plastisch, Acryl**
Verfugung der Wandanschlüsse,
elasto-plastisch, einseitig,
der mit Plattenmaterial bekleideten Flächen gegen massive Bauteile,
mit Ein-Komponenten-Dichtstoff auf Acryldispersionsbasis (überstreichbar).
Menge: 300,000 m

**1.5.12 Verfugung, elastisch, Silikon**
Elastische Verfugung der Wandanschlüsse,
einseitig,
der mit Plattenmaterial bekleideten Flächen gegen massive Bauteile,
mit Dichtstoff auf Silikonbasis, einschl. Glätten der Fuge.
Menge: 150,000 m

### 2 Decken

#### 2.1 Abgehängte Decken Mineralfaserdecken 625 x 625 mm

**2.1.1 Akustikrasterdecke, Mineralwolle,15mm, 625x625mm**
Lieferung und Montage eines Akustikdeckensystems, bestehend aus Akustikdeckenplatten und der dazugehörigen Unterkonstruktion.

Akustikdeckenplatten:
Format: 625x625mm
Plattenstärke: ca. 15mm

Akustikdeckenplatten aus einer Mineralwolle mit sichtseitig strukturiert gelocht / ungelocht weißer Farboberfläche
(ähnlich RAL 9003)
Kantenausführung: rechtwinklig Kante,
Kanten farbbeschichtet

- aus Mineralwolle nach DIN EN 13964 und DIN 18177
- Luftdurchlässigkeitsklasse PM1
- Formaldehydklasse FH1
- Decke als Einlegesystem, alle Platten einzeln demontierbar.
- Rückseite der Akustikdeckenplatten mit einem zusätzlichen
  Vlies.

Akustikdecke mit mindestens folgenden funktionellen Eigenschaften:

alpha-w:0,60
Absorptionsklasse: C (gem. DIN EN ISO 11654)
Baustoffklasse: A2-s1,d0 (gem. DIN EN 13501-1)
Farbe: nach Wahl des AG aus der Herstellerpalette
Lichtreflexionsgrad: 86%
Feuchtigkeitsresistenz: 90%rH bei 30°C

Unterkonstruktion:
Abgehängte T-Profil-Unterkonstruktion
sichtbare Breite: ca. 15mm
Farbe: weiß

Die Unterkonstruktion muss als Systembestandteil die Anforderungen der DIN 13964 (Abstimmung von UK und Plattensystem) erfüllen.

Montagekurzbeschreibung:
Die Akustikdecke ist in einer abgehängten Unterkonstruktion als Einlegesystem zu liefern und zu montieren.
Das System besteht u.a. aus verstärkten T15-Profilen und Distanzprofilen, diese sind gemäß Herstellerangaben an den umlaufenden Wänden mittels Wandbefestigungen zu arretieren.
Die Unterkonstruktion besteht aus einem leicht de- und remontierbaren System, alle Platten sind einzeln demontierbar.

Abhängehöhe: 500-600mm
fertige Raumhöhe: ca. 2500-3000mm
inkl. aller erforderlicher Gerüstarbeiten

Die abnahmefertige Montage ist nach DIN EN 13964, Vorbemerkungen, Architektenplänen, Angaben der Bauleitung sowie den Hersteller- Verarbeitungsrichtlinien auszuführen.

Ausführungsort: EG, 1.OG

Raumweise ausgemittelt und allseitig eingeschnitten
Richtfabrikat: OWA Sternbild / Cosmos N, d 15 mm oder gleichwertiger Art

Hersteller/Typ:

'........................................'
(Bietereintrag)
Menge: 1700,000 m2

**2.1.2 Wandanschluss Wandwinkel 20/20mm**
Wandanschluss mittels Stufenwinkel aus dem Herstellersortiment, 20x20/20/25, L= 3000mm, Farbe wie vor beschriebene Unterkonstruktion, liefern und einbauen.
Der Stufenwinkel ist mit einem max. Befestigungsabstand von 300mm mit bauaufsichtlich zugelassenen Befestigungsmitteln zu befestigen (Untergrund StB-Wände, GK-Wände).
inkl. passgenaues anarbeiten der Deckenbekleidung
Menge: 1270,000 m

**2.1.3 Eckausbildung Wandanschluss Wandwinkel 20/20mm**
Eckausbildung Wandanschluss
des vor beschriebenen Wandwinkel 20/20 mm
Ecke auf Gehrung, <90°, 90°, >90° hinterlegt, verklebt,
Schnittkanten nachbehandelt verkehrsweiß RAL 9003
1 St. Ecke = 2 St. Wandwinkel auf Gehrung über Eck führen
Menge: 228,000 St

**2.1.4 Akustikauflage Wärmedämmschicht Mineralwolle MW DI 0,040W/(mK) D 30mm, in Foliensäcken**
Akustikauflage Wärmedämmschicht
in der abgehängten Decke,
als Zulage zur Deckenbekleidung der Position  mit Wandanschluss Wandwinkel
aus Mineralwolle MW DIN EN 13162,
Bemessungswert der Wärmeleitfähigkeit max. 0,040 W/(mK), Baustoffklasse DIN 4102-1 A1 (nichtbrennbar),
Schmelzpunkt >1000°C
einlagig, als Platte, Rohdichte 50 kg/m3,
Dämmschichtdicke 30 mm,
in Foliensäcken PE als Rieselschutz,
Foliendicke 30 µm, allseitig dicht verschlossen
Montage nach Fertigstellung der Deckeneinbauten im Zuge der Fertigstellung der Deckenbekleidungen inkl. Zuschnitt und Anarbeitung an sämtliche Einbauten und Installationen.

Die Montage der Unterkonstruktionen und die Fertigstellung der Deckenbekleidungen verlaufen zeitversetzt und abschnittsweise.
Menge: 1700,000 m2

**2.1.5 Zulage Deckenbekleidung Feuchtraum geeignet**
Zulage Deckenbekleidung, 625x625 mm
Feuchtraum geeignet,
Luftfeuchte >90%,
Bekleidung aus Mineralwolle-Leichtbauplatten (WW) DIN EN 13168 zementgebunden, inkl. korrosionsgeschützter Unterkonstruktion.
Anstrich fungizid und bakterizid wirkend
RAL 9010
Menge: 150,000 m2

**2.1.6 Zulage Deckenbekleidung A1**
Zulage Deckenbekleidung Mineralfaser Leichtbauplatten
625x625 mm,
Brandverhaltensklasse: A1-s1, d0 nach DIN-EN 13501-1
anstatt B-s1, d0 nach DIN-EN 13501-1
Menge: 75,000 m2

**2.1.7 Zulage Deckenbekleidung lineares Anarbeiten an Einbauten**
Zulage Deckenbekleidung der Vorposition lineares anarbeiten an Einbauten,
Führungsschiene mobile Trennwand und dergleichen
Unterkonstruktion mit Deckenbekleidung passgenau anarbeiten,

Leistungen AN Trockenbau:
Abstimmung mit den fremden Gewerken
Anpassung der Deckenkonstruktion
Inkl. erforderlicher Auswechslung / Verstärkung / zus. Abhänger
der Unterkonstruktion, inkl. Ausschnitt, Wechselprofil, zusätzlicher Abhängung, Befestigung und Abstimmung mit Fremdgewerk.
Menge: 40,000 m

**2.1.8 Zulage Deckenbekleidung integration Einbauten Lüftung**
Zulage Deckenbekleidung der Vorposition integration von Einbauten in die Deckenkonstruktion
Lüftungsauslässe ca. 150x600 mm

Leistungen AN Trockenbau:
Abstimmung mit den haustechnischen Gewerken
Anpassung der Deckenkonstruktion
notwendige Auswechslungen, Schraubrechte, Verstärkungen, zus. Abhänger und Befestigungsmittel inkl. Ausschnitt, Wechselprofil, zusätzlicher Abhängung, Befestigung und Abstimmung mit Fremdgewerk.
Menge: 20,000 St

**2.1.9 Zulage Deckenbekleidung integration Einbauten Einbauleuchten**
Zulage Deckenbekleidung der Vorposition Integration von Einbauten in die Deckenkonstruktion
Einbauleuchten DN 190mm - DN 500mm

Leistungen AN Trockenbau:
Abstimmung mit den haustechnischen Gewerken
Anpassung der Deckenkonstruktion
notwendige Auswechslungen, Schraubrechte, Verstärkungen, zus. Abhänger und Befestigungsmittel inkl. Ausschnitt, Wechselprofil, zusätzlicher Abhängung, Befestigung und Abstimmung mit Fremdgewerk.
Menge: 20,000 St

**2.1.10 Zulage Deckenbekleidung integration Pendel- / Aufbauleuchten**
Zulage Deckenbekleidung der Vorposition Integration von Pendel- / Aufbauleuchten in die Deckenkonstruktion

Leistungen AN Trockenbau:
Abstimmung mit den haustechnischen Gewerken
Anpassung der Deckenkonstruktion
notwendige, Schraubrechte, Verstärkungen, zus. Abhänger und Befestigungsmittel inkl. Ausschnitt, Wechselprofil, zusätzlicher Abhängung, Befestigung und Abstimmung mit Fremdgewerk.
Menge: 10,000 St

**2.1.11 Öffnung, rechteckig, ≤ 0,02 m2,**
*** Bezugsbeschreibung
Öffnung, rechteckig
der beschriebenen Deckenbekleidung
Einzelgröße bis 0,02 m2, sauberer Plattenzuschnitt,
für Installationen und Einbauten
Beplankung 1-lagig, Plattendicke 25 mm
Inkl. erforderlicher Auswechslung / Verstärkung / zus. Abhänger
der Unterkonstruktion,
Menge: 10,000 St

**2.1.12 Öffnung, rechteckig, > 0,02 m2 ≤ 0,1 m2**
*** wie Position 2.1.11
Einzelgröße größer 0,02 m2 bis 0,1 m2
Menge: 6,000 St

**2.1.13 Öffnung, rechteckig, > 0,1 m2 ≤ 0,25 m2**
*** wie Position 2.1.11
Einzelgröße größer 0,1 m2 bis 0,25 m2
Menge: 45,000 St

**2.1.14 Öffnung, rechteckig, > 0,25 m2 ≤ 0,5 m2**
*** wie Position 2.1.11
Einzelgröße größer 0,25 m2 bis 0,5 m2
Menge: 20,000 St

**2.1.15 Öffnung, rechteckig, > 0,5 m2 ≤ 1,0 m2**
*** wie Position 2.1.11
Einzelgröße größer 0,5 m2 bis 1,0 m2
Menge: 5,000 St

**2.1.16 Öffnung, rund, bis 30 mm**
*** wie Position 2.1.11
Öffnung / Bohrung, rund
Einzelgröße bis 30 mm
Menge: 10,000 St

**2.1.17 Öffnung, rund, > 30 mm ≤ 90 mm**
*** wie Position 2.1.11
Öffnung, rund
Einzelgröße größer 30 mm bis 90 mm
Menge: 255,000 St

**2.1.18 Öffnung, rund, > 90 mm ≤ 150 mm**
*** wie Position 2.1.11
Öffnung, rund
Einzelgröße größer 90 mm bis 150 mm
Menge: 55,000 St

**2.1.19 Öffnung, rund, > 150 mm ≤ 210 mm**
*** wie Position 2.1.11
Öffnung, rund
Einzelgröße größer 150 mm bis 210 mm
Menge: 149,000 St

**2.1.20 Öffnung, rund, > 210 mm ≤ 270 mm**
*** wie Position 2.1.11
Öffnung, rund
Einzelgröße größer 210 mm bis 270 mm
Menge: 84,000 St

**2.1.21 Zulage zus. Aufhängpunkte, Abhängung 30-50cm**
Zulage Deckenbekleidung
zus. Aufhängpunkte außerhalb des Rasters aufgrund von Installation und dergleichen welche nicht in den Vorpositionen beschrieben sind,
Abhängung 30-50cm
Menge: 25,000 St

**2.1.22 Weitspannträger UA-Profil 75/40/2,**
UA Profile für Weitspannträger
aufgrund hoher Installationsdichte
mit Metallständerprofilen UA gelocht
DIN 18182-1, 75/40/2,
Abhängung zug- und Druckfest

Einzellänge bis 3,0 m
Abhänghöhe 30-50 cm
Menge: 30,000 m

#### 2.2 Sonstiges Decken

**2.2.1 Randfries. Gipspl. einlagig Baupl. A D 12,5mm, 60-70 cm**
*** Bezugsbeschreibung
Randfries,
- bei Wandanschlüssen
- bei Anschlüssen an Betonunterzüge
- bei freien Randabschlüssen
inkl. der Ausführung bei Innen- und Außenecken

Deckenbekleidung DIN 18168-1,
Bekleidung aus Gipsplatten DIN 18180 und DIN EN 520,
einlagig, Bauplatten Typ A,
Dicke 12,5 mm,
befestigen mit systemspezifischen Befestigungsmitteln,
Unterkonstruktion aus verzinkten Stahlblechprofilen DIN EN 14195 und DIN 18182-1, Grund- und Tragprofil als CD 60/27-Profil DIN 18182-1, Dicke 0,6 mm,
Abhängung zug- und druckfest im Noniussystem
Befestigungsuntergrund Stahlbeton,
allseitig angepasst und passgenau eingeschnitten,
Spachtelung Qualitätsstufe Q2.
Wandanschluss mit Schattenfuge UD Profil 30/30 mm

Abhängung  : ca. 30-50 cm
Breite  : ca. 60-70 cm

Plan: Deckenspiegel OG
SNH_5_AR-HG_1301_F_b_VA_UE_Deckenspiegel

Raum: 1.20, 1.35 1.01
Menge: 95,000 m

**2.2.2 Randfries. Gipspl. einlagig Baupl. A D 12,5mm, >120-130 cm**
*** wie Position 2.2.1
Randfries, gem. Pos. 2.2.1
Breite  : ca. >120-130 cm

Plan: Deckenspiegel OG
SNH_5_AR-HG_1301_F_b_VA_UE_Deckenspiegel

Raum: 1.17
Menge: 58,000 m

**2.2.3 CD/UD-Profil 50/50/0,6 mm**
Zusätzliche Aussteifungsprofile
für Einbauten / Traversen und dergleichen,
welche nicht in den Vorpositionen beschrieben sind
horizontal und vertikal in Deckenhohlraum
Unterkonstruktion aus verzinkten Stahlblechprofilen
DIN EN 14195 und DIN 18182-1,
befestigen mit Schnellbauschrauben
DIN EN 14566 und DIN 18182-2.
als, CD/UD 50,
in Teillängen von 0,625 - 3,9 m
Menge: 80,000 m

**2.2.4 CD/UD-Profil 75/50/0,6 mm**
*** wie Position 1.5.2
CD/UD 75,
Menge: 80,000 m

**2.2.5 CD/UD-Profil 100/50/0,6 mm**
*** wie Position 1.5.2
CD/UD 100,
Menge: 120,000 m

**2.2.6 Zulage, Schraubrechte, 300x300mm**
Schraubrechte feuchtigkeitsbeständig, Montageplatte / Verstärkung für Aufbauleuchten, Fluchtschilder, Rauchmelder, etc.
Einzelgröße: ca. 300x300mm

Leistung AN Elektro:
Abstimmung mit AN Trockenbau,
Verlegung E-Kabel, Lieferung und Einbau der Aufbauelemente;

Leistung AN Trockenbau:
Abstimmung mit AN Elektro,
Anpassung der Deckenkonstruktion,
inkl. aller Zuschnitte der Platten, notwendige Auswechslungen, Schraubrechte, Verstärkungen und Befestigungsmittel, Bohrung und Kabeldurchführung,
inkl. zusätzlicher Abhängung des Schraubrechtes von der Rohdecke.
Menge: 20,000 St

**2.2.7 Abschluss vertikal, 1x12,5mm, Typ A, h -50 cm**
Abschluss vertikal, Schürze, bei Abhangdecken
Bekleidung aus Gipsplatten DIN 18180 und DIN EN 520,
einlagig, Bauplatten Typ A,
Dicke 12,5 mm,
befestigen mit systemspezifischen Befestigungsmitteln,
Unterkonstruktion aus verzinkten Stahlblechprofilen DIN EN 14195 und DIN 18182-1, Grund- und Tragprofil niveaugleich als CD 60/27-Profil DIN 18182-1, Dicke 0,6 mm,
Befestigungsuntergrund Stahlbeton,
Spachtelung Qualitätsstufe Q2.
Abschlussprofil an Unterkante

Höhe  : ca. 30-50 cm
Menge: 150,000 m

**2.2.8 Revisionsklappe Rahmen Alu Füllung D 12,5 mm L 650 mm B 650 mm**
Revisionsklappe, Rahmen aus Aluminium,
mit Füllung, Dicke 12,5 mm
flächenbündiger Einbau in Deckenbekleidung
abschließbar mit Feuerwehrdreikant
Fangsicherung,
Spachtelung Qualitätsstufe Q2
Länge 650 mm,
Breite 650 mm,

inkl. Öffnung erstellen,
Wechselkonstruktion / Rahmenkonstruktion
der Unterkonstruktion,
zus. Abhänger
Menge: 10,000 St

**2.2.9 Zulage zus. Aufhängpunkte, Abhängung 30-50cm**
Zulage Deckenbekleidung
zus. Aufhängpunkte außerhalb des Rasters aufgrund von Installation und dergleichen welche nicht in den Vorpositionen beschrieben sind,
Abhängung 30-50cm
Menge: 10,000 St

**2.2.10 Eckschutzschiene, Alu, 25/25mm**
Kantenschutzprofil/Eckschutzschiene
aus Aluminium,
Schenkellänge ca. 25/25 mm.
horizontal und vertikal
einspachteln in Oberfläche Q2
Menge: 25,000 m

**2.2.11 Abschlussprofil, Alu, D 12,5mm**
Abschlussprofil aus Aluminium,
für 12,5 mm dicke Platten.
horizontal und vertikal
einspachteln in Oberfläche Q2
Menge: 25,000 m

**2.2.12 Systemgerüst, fahrbar**
Systemgerüst DIN EN 12810-1,
Lastklasse 3 (2 kN/m2),
1-2 genutzte Gerüstlagen,
für Arbeitshöhen über 3,50 m bis 6,0 m
für die Eigenen Arbeiten
Menge: 1,000 psch

**2.2.13 Verfugung elasto-plastisch, Acryl**
Verfugung der Wandanschlüsse,
elasto-plastisch, einseitig,
der mit Plattenmaterial bekleideten Flächen gegen massive Bauteile,
mit Ein-Komponenten-Dichtstoff auf Acryldispersionsbasis (überstreichbar).
Menge: 800,000 m

**2.2.14 Verfugung, elastisch, Silikon**
Elastische Verfugung der Wandanschlüsse,
einseitig,
der mit Plattenmaterial bekleideten Flächen gegen massive Bauteile,
mit Dichtstoff auf Silikonbasis, einschl. Glätten der Fuge.
Menge: 200,000 m

### 3 Stundenlohn

#### 3.1 Stundenlohn

**3.1.1 Stundenlohnarbeiten Meister/Vorarbeiter**
Leistungen im Stundenlohn werden grundsätzlich nur dann vergütet, wenn Sie vor Ihrem Beginn vereinbart werden.
Die genannten Leistungen kommen nur bei Erfordernis und nur nach Beauftragung durch den AG zu Ausführung.
Nicht beauftragte Leistungen werden nicht vergütet.
Bei Stundenlohnarbeiten müssen die Nachweise enthalten sein:
- Art der ausgeführten Leistung
- Ort und Datum sowie Dauer der Arbeiten
- Anzahl der eingesetzten Arbeitskräfte
- Materialverbrauch
- bei Maschinen und Kfz.-Einsatz: Angaben zum Typ

Die nachstehenden Verrechnungssätze sind unter Beachtung der preisrechtlichen Vorschriften zu ermitteln und gelten unabhängig von der Anzahl der abgerechneten Stunden.
Sie enthalten den tatsächlichen Lohn mit den Zuschlägen für Gemeinkosten, Sozialkassenbeiträge, vermögenswirksame Leistungen und dergl. sowie Lohn- und Gehaltsnebenkosten.
Zuschläge für Nacht-, Sonn- und Feiertagsarbeiten sind jedoch nicht eingerechnet.
Sollte der Bieter über Personal einer der unten aufgeführten Berufsgruppe nicht verfügen, so hat er den Preis für die nächsthöher qualifizierte Berufsgruppe einzusetzen.

Verrechnungssatz für:
Meister/ Vorarbeiter
Menge: 10,000 h

**3.1.2 Stundenlohnarbeiten Spezialfacharbeiter/Facharbeiter**
Verrechnungssatz, wie vor beschrieben, jedoch für
Spezialfacharbeiter/Facharbeiter
Menge: 10,000 h

**3.1.3 Stundenlohnarbeiten Helfer**
Verrechnungssatz, wie vor beschrieben, jedoch für
Helfer
Menge: 10,000 h
